# Projecte d'urbanització del carrer Santa Clara i del PA-32b.

- Propietat de l'arxiu: CYPE INGENIEROS, S.A.
- Format: FIEBDC-3/2002
- Programa: ARQUIMEDES
- Data dels preus: 26/11/2008
- Divisa: EUR
- Despeses generals: 13 %
- Benefici industrial: 6 %
- IVA: 16 %
- Codi: 2617-PRESSUPOST-V0 (14/10/2009)
Import: 470747.17

## 01 PRIMERA FASE - CARRER SANTA CLARA (16/10/2009)
Import: 162754.68

### 01.01 DEMOLICIONS I ENDERROCS (14/10/2009)
Import: 10061.21

**F2190700** m Tall paviment disc
118 m × 5.22 = 615.96
Tall amb disc o martell compresor, de paviments existents. Tot inclòs.

| Codi | Ut | Descripció | Rendiment | Preu | Import |
|---|---|---|---|---|---|
| A0150000 | h | Manobre especialista (mà d'obra) | 0.186 | 17.4 | 3.24 |
| C170H000 | h | Màquina tallajunts (maquinària) | 0.186 | 10.48 | 1.95 |
| A%NAAA | % | Despeses auxiliars | 1 % | 3.24 | 0.03 |
|  |  | Total |  |  | 5.22 |

| Amidament | Uts. | Llarg | Parcial |
|---|---|---|---|
| Entronc Rambla Vella | 1 | 10.00 | 10.000 |
| Entronc lateral hotel | 1 | 108.00 | 108.000 |
| Total |  |  | 118 |

**F2190710** m2 Fresat paviment asfàltic
172.8 m2 × 7.86 = 1358.21
Fresat de paviment asfàltic amb mitjans mecànics, tria i acumulació dels residus a obra amb contenidors, sacs o altres sistemes, càrrega i transport al gestor de residus o centre de reciclatge autoritzat a qualsevol distància, tarifes (taxes, canons i despeses) si s'escau i tota la documentació acreditativa del procés de deposició del residu. Tot inclòs.

| Codi | Ut | Descripció | Rendiment | Preu | Import |
|---|---|---|---|---|---|
| A0140000 | h | Manobre (mà d'obra) | 0.038 | 16.44 | 0.62 |
| B2RA0101 | t | Deposició residus inerts (terres o runes p>1.100 kg/m3) (material) | 0.065 | 6.04 | 0.39 |
| C110U080 | h | Fresadora de paviment (maquinària) | 0.019 | 91.95 | 1.75 |
| C1311120 | h | Pala carregadora s/,mitjana,s/,pneumàtics 117kW (maquinària) | 0.019 | 56.03 | 1.06 |
| C1501800 | h | Camió transp.12 t (maquinària) | 0.077 | 37.36 | 2.88 |
| C170E000 | h | Escombradora autopropulsada (maquinària) | 0.019 | 41.05 | 0.78 |
| A0121000 | h | Oficial 1a (mà d'obra) | 0.019 | 19.72 | 0.37 |
| A%NAAA | % | Despeses auxiliars | 1 % | 0.99 | 0.01 |
|  |  | Total |  |  | 7.86 |

| Amidament | Uts. | Llarg | Ample | Parcial |
|---|---|---|---|---|
| Entronc lateral hotel | 1 | 108.00 | 1.60 | 172.800 |
| Total |  |  |  | 172.8 |

**F2190500** m2 Enderrocament paviment asfàltic
838 m2 × 5.62 = 4709.56
Enderrocament de paviments asfàltic de qualsevol gruix amb mitjans mecànics o manuals. Tria i acumulació dels residus a obra amb contenidors, sacs o altres sistemes, càrrega i transport al gestor de residus o centre de reciclatge autoritzatt a qualsevol distància, tarifes (taxes, canons i despeses) si s'escau i tota la documentació acreditativa del procés de deposició del residu. Tot inclòs.

| Codi | Ut | Descripció | Rendiment | Preu | Import |
|---|---|---|---|---|---|
| A0140000 | h | Manobre | 0.002 | 16.44 | 0.03 |
| B2RA0101 | t | Deposició residus inerts (terres o runes p>1.100 kg/m3) | 0.3 | 6.04 | 1.81 |
| C1105A00 | h | Retroexcavadora amb martell trencador (maquinària) | 0.019 | 68.31 | 1.30 |
| C1311120 | h | Pala carregadora s/,mitjana,s/,pneumàtics 117kW | 0.019 | 56.03 | 1.06 |
| C1501800 | h | Camió transp.12 t | 0.038 | 37.36 | 1.42 |
| A%NAAA | % | Despeses auxiliars | 1 % | 0.03 | 0.00 |
|  |  | Total |  |  | 5.62 |

| Amidament | Uts. | Llarg | Ample | Parcial |
|---|---|---|---|---|
| calçada | 1 | 113.00 | 6.00 | 678.000 |
| previsió | 1 | 40.00 | 4.00 | 160.000 |
| Total |  |  |  | 838 |

**F2190400** m2 Enderrocament paviment peces sobre morter
135.6 m2 × 5.62 = 762.07
Enderrocament de paviments de peces, col·locat sobre morter i base de formigó de qualsevol gruix amb mitjans mecànics o manuals. Tria i acumulació dels residus a obra amb contenidors, sacs o altres sistemes, càrrega i transport al gestor de residus o centre de reciclatge autoritzata qualsevol distància, tarifes (taxes, canons i despeses) si s'escau i tota la documentació acreditativa del procés de deposició del residu. Tot inclòs.

| Codi | Ut | Descripció | Rendiment | Preu | Import |
|---|---|---|---|---|---|
| A0140000 | h | Manobre | 0.002 | 16.44 | 0.03 |
| B2RA0101 | t | Deposició residus inerts (terres o runes p>1.100 kg/m3) | 0.3 | 6.04 | 1.81 |
| C1105A00 | h | Retroexcavadora amb martell trencador | 0.019 | 68.31 | 1.30 |
| C1311120 | h | Pala carregadora s/,mitjana,s/,pneumàtics 117kW | 0.019 | 56.03 | 1.06 |
| C1501800 | h | Camió transp.12 t | 0.038 | 37.36 | 1.42 |
| A%NAAA | % | Despeses auxiliars | 1 % | 0.03 | 0.00 |
|  |  | Total |  |  | 5.62 |

| Amidament | Uts. | Llarg | Ample | Parcial |
|---|---|---|---|---|
| vorera | 1 | 113.00 | 1.20 | 135.600 |
| Total |  |  |  | 135.6 |

**F2190040** m Enderrocament elements linials
113 m × 2.57 = 290.41
Enderrocament d'elements linials amb o sense rigola i encintats de qualsevol material, inclòs dau de formigó amb mitjans mecànics o manuals. Tria i acumulació dels residus a obra amb contenidors, sacs o altres sistemes, càrrega i transport al gestor de residus o centre de reciclatge autoritzat a qualsevol distància, tarifes (taxes, canons i despeses) si s'escau i tota la documentació acreditativa del procés de deposició del residu. Tot inclòs.

| Codi | Ut | Descripció | Rendiment | Preu | Import |
|---|---|---|---|---|---|
| B2RA0101 | t | Deposició residus inerts (terres o runes p>1.100 kg/m3) | 0.1 | 6.04 | 0.60 |
| C1105A00 | h | Retroexcavadora amb martell trencador | 0.01 | 68.31 | 0.68 |
| C1311120 | h | Pala carregadora s/,mitjana,s/,pneumàtics 117kW | 0.01 | 56.03 | 0.56 |
| C1501800 | h | Camió transp.12 t | 0.019 | 37.36 | 0.71 |
| A0140000 | h | Manobre | 0.001 | 16.44 | 0.02 |
| A%NAAA | % | Despeses auxiliars | 1 % | 0.02 | 0.00 |
|  |  | Total |  |  | 2.57 |

| Amidament | Uts. | Llarg | Parcial |
|---|---|---|---|
| vorada | 1 | 113.00 | 113.000 |
| Total |  |  | 113 |

**moburb** U Retirada i desmuntage mobiliari urbà. (07/03/2006)
1 U × 2325 = 2325.00
Retirada i desmuntage, enmagatzematge durant el termini d'execució de les obres i posterior muntatge, amb ajudes i obra necessaria de la totalitat del mobiliari urbà existent dins de l'àmbit de les obres.

### 01.02 MOVIMENT DE TERRES I PAVIMENTACIÓ (14/10/2009)
Import: 76945.18

**F2210220** m3 Excavació en desmunt en roca
480.89 m3 × 17.99 = 8651.21
Excavació en roca amb mitjans mecànics (martells, compresors o voladures) i/o manuals en zones d'elevada dificultat urbana amb presència de serveis i ajudes pel manteniment dels mateixos i p.p. de cates per localització dels mateixos, càrrega, transport al gestor de residus o centre de reciclatge o base per a terraplè (pedraplè), segons Direcció d'Obra, a qualsevol distància, amb estesa si s'escau, inclos pagament del cànon i taxes d'abocament . Tot inclòs completament acabat.

| Codi | Ut | Descripció | Rendiment | Preu | Import |
|---|---|---|---|---|---|
| C110D000 | h | Carro perf. HC-350 (maquinària) | 0.031 | 126.84 | 3.93 |
| A0121000 | h | Oficial 1a | 0.062 | 19.72 | 1.22 |
| C1311120 | h | Pala carregadora s/,mitjana,s/,pneumàtics 117kW | 0.046 | 56.03 | 2.58 |
| C1501800 | h | Camió transp.12 t | 0.069 | 37.36 | 2.58 |
| C1105A00 | h | Retroexcavadora amb martell trencador | 0.089 | 68.31 | 6.08 |
| A0140000 | h | Manobre | 0.006 | 16.44 | 0.10 |
| B0211000 | kg | Goma-2+part propor.metxa i detonant (material) | 0.3 | 4.98 | 1.49 |
| A%NAAA | % | Despeses auxiliars | 1 % | 1.32 | 0.01 |
|  |  | Total |  |  | 17.99 |

| Amidament | Uts. | Llarg | Parcial |
|---|---|---|---|
| carrer | 1 | 480.89 | 480.890 |
| Total |  |  | 480.89 |

**F2270100** m2 Anivellació, refí, compactació
812 m2 × 1.38 = 1120.56
Anivellació, refí i compactació de caixes amb mitjans mecànics. Tot inclòs completament acabat.

| Codi | Ut | Descripció | Rendiment | Preu | Import |
|---|---|---|---|---|---|
| C1331100 | h | Motoanivelladora petita (maquinària) | 0.015 | 56.95 | 0.85 |
| C13350C0 | h | Corró vibratori autopropulsat,12-14t (maquinària) | 0.008 | 66.2 | 0.53 |
|  |  | Total |  |  | 1.38 |

| Amidament | Uts. | Llarg | Ample | Parcial |
|---|---|---|---|---|
| carrer sta clara | 1 | 116.00 | 7.00 | 812.000 |
| Total |  |  |  | 812 |

**F9310010** m3 Base granular tot-u artificial
330.8 m3 × 19.34 = 6397.67
Base granular de tot-u artificial compactada. Inclou subministrament, estesa, refí i compactació al 98% PM capa sub-base. Tot inclòs.

| Codi | Ut | Descripció | Rendiment | Preu | Import |
|---|---|---|---|---|---|
| C1331100 | h | Motoanivelladora petita | 0.014 | 56.95 | 0.80 |
| C1502E00 | h | Camió cisterna 8m3 (maquinària) | 0.007 | 42.6 | 0.30 |
| B0372U20 | m3 | Tot-u art.CBR 80 (material) | 1.1 | 15.48 | 17.03 |
| B0111000 | m3 | Aigua (material) | 0.05 | 1.05 | 0.05 |
| A0140000 | h | Manobre | 0.014 | 16.44 | 0.23 |
| C13350C0 | h | Corró vibratori autopropulsat,12-14t | 0.014 | 66.2 | 0.93 |
| A%NAAA | % | Despeses auxiliars | 1 % | 0.23 | 0.00 |
|  |  | Total |  |  | 19.34 |

| Amidament | Uts. | Llarg | Ample | Alt | Parcial |
|---|---|---|---|---|---|
| carrer | 1 | 116.00 | 5.00 | 0.40 | 232.000 |
| previsió | 1 | 40.00 | 4.00 | 0.40 | 64.000 |
| vorera | 1 | 116.00 | 2.00 | 0.15 | 34.800 |
| Total |  |  |  |  | 330.8 |

**F9360300** m2 Base formigó HA-25/B/20/IIa,g=20cm
449 m2 × 19.44 = 8728.56
Base de formigó armat, amb formigó HA-25/B/20/IIa de consistència tova i grandària màxima del granulat 20 mm i 20 cm de gruix, amb malla electrosoldada de barres corrugades d'acer, elaborada a l'obra i manipulada a taller ME 15 x 15 cm D: 6 - 6 mm B 500 T 6 x 2,2 m, inclou subministrament, transport, estesa, vibratge, acabat reglejat i p.p. de replanteig, encofrat i formació de junts i formació d'escocells. Tot inclòs completament acabat.

| Codi | Ut | Descripció | Rendiment | Preu | Import |
|---|---|---|---|---|---|
| B0B34134 | m2 | Malla el.b/corrug.ME 15x15cm,D:6-6mm,B500T,6x2,2m (material) | 1.05 | 2.14 | 2.25 |
| C2005000 | h | Regle vibratori (maquinària) | 0.008 | 4.81 | 0.04 |
| B0D21030 | m | Tauló fusta pi p/10 usos (material) | 0.5 | 0.45 | 0.23 |
| B065960B | m3 | Formigó HA-25/B/20/IIa,>=275kg/m3 ciment (material) | 0.22 | 72.78 | 16.01 |
| A0140000 | h | Manobre | 0.023 | 16.44 | 0.38 |
| A0121000 | h | Oficial 1a | 0.015 | 19.72 | 0.30 |
| B0D31000 | m3 | Llata fusta pi (material) | 0.001 | 210.79 | 0.21 |
| B0A31000 | kg | Clau acer (material) | 0.013 | 1.15 | 0.01 |
| A%NAAA | % | Despeses auxiliars | 1 % | 0.68 | 0.01 |
|  |  | Total |  |  | 19.44 |

| Amidament | Uts. | Llarg | Ample | Parcial |
|---|---|---|---|---|
| vorera | 1 | 116.00 | 2.00 | 232.000 |
| zona plaça | 1 | 8.00 | 3.00 | 24.000 |
| troç plaça | 1 | 36.00 | 3.00 | 108.000 |
| previsió | 1 | 85.00 |  | 85.000 |
| Total |  |  |  | 449 |

**F9E10100** m2 Terratzo tipus Tarragona,30x30x4cm (morter)
232 m2 × 21.45 = 4976.40
Paviment de terratzo granallat de dues capes vibrades i premsades d'àrids silicis i textura antilliscant "petrea" segons la normativa vigent amb acabat superficial buixardat i bordó tipus Tarragona a escollir per la DF, de color gris, de 30x30x4 cm, col·locat sobre una capa de 3 cm de morter i rebliment de junts amb barreja de sorra fina i ciment. Inclou subministrament, col·locació en qualsevol posició, incloses zones de guals, ajustament i neteja de la superficie, inclosa la formació d'escossells, incloses mermes i posada a cota de tot tipus de registres i arquetes. Tot inclòs completament acabat, segons plànols de detall.

| Codi | Ut | Descripció | Rendiment | Preu | Import |
|---|---|---|---|---|---|
| D070I010 | m3 | Morter cim.portland+sorra 250 kg/m3,1:6 | 0.031 | 78.57 | 2.44 |
| B9E10020 | m2 | Panot gris 30x30x4cm (material) | 1.02 | 7.59 | 7.74 |
| B0512401 | t | Ciment pòrtland+fill.calc. CEM II/B-L 32,5R,sacs (material) | 0.003 | 103.55 | 0.31 |
| B0111000 | m3 | Aigua | 0.001 | 1.05 | 0.00 |
| A0121000 | h | Oficial 1a | 0.3 | 19.72 | 5.92 |
| A0140000 | h | Manobre | 0.3 | 16.44 | 4.93 |
| A%NAAA | % | Despeses auxiliars | 1 % | 10.85 | 0.11 |
|  |  | Total |  |  | 21.45 |

| Amidament | Uts. | Llarg | Ample | Parcial |
|---|---|---|---|---|
| vorera | 1 | 116.00 | 2.00 | 232.000 |
| Total |  |  |  | 232 |

**F9B10020** m2 Paviment llambordes granítiques (llit morter)
24 m2 × 80.84 = 1940.16
Paviment de llambordes granítiques de 20x10x8 cm de gruix abuixardades, a escollir per la direcció facultativa, col·locades en qualsevol posició i forma, a truc de maceta sobre llit de morter de ciment 1:2:10, incloses zona de guals, inclou subministrament, col·locació, reblert de junts amb sorra fina o beurada de color, ajustament i neteja de la superfície inclòs ajust a les façanes, inclos posada a cota de tot tipus de registres i arquetes. Tot inclòs completament acabat.

| Codi | Ut | Descripció | Rendiment | Preu | Import |
|---|---|---|---|---|---|
| A0121000 | h | Oficial 1a | 0.571 | 19.72 | 11.26 |
| A0140000 | h | Manobre | 0.657 | 16.44 | 10.80 |
| B9B11100 | u | Llambordí granític 18x9x8cm (material) | 41.96 | 1.33 | 55.81 |
| D070I010 | m3 | Morter cim.portland+sorra 250 kg/m3,1:6 | 0.035 | 78.57 | 2.75 |
| A%NAAA | % | Despeses auxiliars | 1 % | 22.06 | 0.22 |
|  |  | Total |  |  | 80.84 |

| Amidament | Uts. | Llarg | Ample | Parcial |
|---|---|---|---|---|
| zona plaça | 1 | 3.00 | 8.00 | 24.000 |
| Total |  |  |  | 24 |

**F9B10022** m2 Paviment peces 40x20 granítiques (llit morter) (21/10/2009)
108 m2 × 89.13 = 9626.04
Paviment de peces granítiques de 40x20x8 cm de gruix abuixardades, a escollir per la direcció facultativa, col·locades en qualsevol posició i forma, a truc de maceta sobre llit de morter de ciment 1:2:10, incloses zona de guals, inclou subministrament, col·locació, reblert de junts amb sorra fina o beurada de color, ajustament i neteja de la superfície inclòs ajust a les façanes, inclos posada a cota de tot tipus de registres i arquetes. Tot inclòs completament acabat.

| Codi | Ut | Descripció | Rendiment | Preu | Import |
|---|---|---|---|---|---|
| A0121000 | h | Oficial 1a | 0.571 | 19.72 | 11.26 |
| A0140000 | h | Manobre | 0.571 | 16.44 | 9.39 |
| B9sdgfsdg | m2 | Peces granítiques 40x20x8 cm (material; 21/10/2009) | 14 | 4.68 | 65.52 |
| D070I010 | m3 | Morter cim.portland+sorra 250 kg/m3,1:6 | 0.035 | 78.57 | 2.75 |
| A%NAAA | % | Despeses auxiliars | 1 % | 20.65 | 0.21 |
|  |  | Total |  |  | 89.13 |

| Amidament | Uts. | Llarg | Ample | Parcial |
|---|---|---|---|---|
| troç plaça | 1 | 36.00 | 3.00 | 108.000 |
| Total |  |  |  | 108 |

**F9740100** m Rigola rajol hidràulic 20x20x8cm
232 m × 15.36 = 3563.52
Rigola de rajol hidràulic 20x20x8, amb base de formigó HM-20, segons plànols de detall. Tot inclòs completament acabat.

| Codi | Ut | Descripció | Rendiment | Preu | Import |
|---|---|---|---|---|---|
| B9740010 | u | Peça mort.ciment blanc 20x20x8cm,p/rigola (material) | 5.1 | 0.96 | 4.90 |
| A0121000 | h | Oficial 1a | 0.25 | 19.72 | 4.93 |
| A0140000 | h | Manobre | 0.08 | 16.44 | 1.32 |
| B051E201 | t | Ciment blanc ram paleta BL 22,5X,sacs (material) | 0.001 | 160.01 | 0.16 |
| B064300C | m3 | Formigó HM-20/P/20/I,>=200kg/m3 ciment (material) | 0.053 | 64.04 | 3.39 |
| B0710250 | t | Mort.ram paleta M5,granel,(G) UNE-EN 998-2 (material) | 0.015 | 39.82 | 0.60 |
| A%NAAA | % | Despeses auxiliars | 1 % | 6.25 | 0.06 |
|  |  | Total |  |  | 15.36 |

| Amidament | Uts. | Llarg | Parcial |
|---|---|---|---|
|  | 2 | 116.00 | 232.000 |
| Total |  |  | 232 |

**F9610010** m Vorada granítica 100x20x35 cm
116 m × 51.48 = 5971.68
Vorada granítica, escairada i abuixardada de 100x20x35 cm amb base de formigó HM-20, inclou subminstrament, col·locació i p.p. de peces especials, i formació de guals de vianants i de vehicles. Tot inclòs completament acabat.

| Codi | Ut | Descripció | Rendiment | Preu | Import |
|---|---|---|---|---|---|
| B96118G0 | m | Pedra granít.,serra+flamej.,p/vorada,20x25cm (material) | 1.05 | 22.96 | 24.11 |
| A0121000 | h | Oficial 1a | 0.412 | 19.72 | 8.12 |
| A0140000 | h | Manobre | 0.824 | 16.44 | 13.55 |
| B064300C | m3 | Formigó HM-20/P/20/I,>=200kg/m3 ciment | 0.083 | 64.04 | 5.32 |
| B0710250 | t | Mort.ram paleta M5,granel,(G) UNE-EN 998-2 | 0.004 | 39.82 | 0.16 |
| A%NAAA | % | Despeses auxiliars | 1 % | 21.67 | 0.22 |
|  |  | Total |  |  | 51.48 |

**F9H10011** t Aglomerat asfàltic intermedi G-20 granític (22/10/2009)
88.8 t × 52.24 = 4638.91
Aglomerat asfàltic intermedi tipus G-20 granític, inclou subministrament, col·locació, regs de betum asfàltic, estesa i compactació. Tot inclòs completament acabat.

| Codi | Ut | Descripció | Rendiment | Preu | Import |
|---|---|---|---|---|---|
| B9H10120 | t | Mescla bitum.cont.calent S-20,granulat granític,betum asf. (material) | 1 | 46.91 | 46.91 |
| C170E000 | h | Escombradora autopropulsada | 0.005 | 41.05 | 0.21 |
| C170D0A0 | h | Corró vibratori autopropulsat pneumàtic (maquinària) | 0.01 | 60.1 | 0.60 |
| C1709B00 | h | Estenedora p/paviment mescla bitum. (maquinària) | 0.01 | 53.99 | 0.54 |
| C13350C0 | h | Corró vibratori autopropulsat,12-14t | 0.01 | 66.2 | 0.66 |
| B0552B00 | kg | Emul.bitum.catiònica ECI (material) | 4.5 | 0.47 | 2.12 |
| A0140000 | h | Manobre | 0.04 | 16.44 | 0.66 |
| A0121000 | h | Oficial 1a | 0.02 | 19.72 | 0.39 |
| C1702D00 | h | Camió cisterna p/reg asf. (maquinària) | 0.005 | 28.42 | 0.14 |
| A%NAAA | % | Despeses auxiliars | 1 % | 1.05 | 0.01 |
|  |  | Total |  |  | 52.24 |

| Amidament | Uts. | Llarg | Ample | Alt | Parcial |
|---|---|---|---|---|---|
| calçada | 2.4 | 116.00 | 5.00 | 0.05 | 69.600 |
| previsió | 2.4 | 40.00 | 4.00 | 0.05 | 19.200 |
| Total |  |  |  |  | 88.8 |

**F9H10010** t Aglomerat asfàltic intermedi S-20 granític
88.8 t × 52.24 = 4638.91
Aglomerat asfàltic intermedi tipus S-20 granític, inclou subministrament, col·locació, regs de betum asfàltic, estesa i compactació. Tot inclòs completament acabat.

| Codi | Ut | Descripció | Rendiment | Preu | Import |
|---|---|---|---|---|---|
| B9H10120 | t | Mescla bitum.cont.calent S-20,granulat granític,betum asf. | 1 | 46.91 | 46.91 |
| C170E000 | h | Escombradora autopropulsada | 0.005 | 41.05 | 0.21 |
| C170D0A0 | h | Corró vibratori autopropulsat pneumàtic | 0.01 | 60.1 | 0.60 |
| C1709B00 | h | Estenedora p/paviment mescla bitum. | 0.01 | 53.99 | 0.54 |
| C13350C0 | h | Corró vibratori autopropulsat,12-14t | 0.01 | 66.2 | 0.66 |
| B0552B00 | kg | Emul.bitum.catiònica ECI | 4.5 | 0.47 | 2.12 |
| A0140000 | h | Manobre | 0.04 | 16.44 | 0.66 |
| A0121000 | h | Oficial 1a | 0.02 | 19.72 | 0.39 |
| C1702D00 | h | Camió cisterna p/reg asf. | 0.005 | 28.42 | 0.14 |
| A%NAAA | % | Despeses auxiliars | 1 % | 1.05 | 0.01 |
|  |  | Total |  |  | 52.24 |

| Amidament | Uts. | Llarg | Ample | Alt | Parcial |
|---|---|---|---|---|---|
| calçada | 2.4 | 116.00 | 5.00 | 0.05 | 69.600 |
| previsió | 2.4 | 40.00 | 4.00 | 0.05 | 19.200 |
| Total |  |  |  |  | 88.8 |

**F9H10020** t Aglomerat asfàltic rodadura D-12 granític
88.8 t × 55.75 = 4950.60
Aglomerat asfàltic rodadura tipus D-12 granític, inclou subministrament, col·locació, regs de betum asfàltic, estesa i compactació, inclós p.p. de col·locació a cota de registres i arquetes. Tot inclòs completament acabat.

| Codi | Ut | Descripció | Rendiment | Preu | Import |
|---|---|---|---|---|---|
| C1709B00 | h | Estenedora p/paviment mescla bitum. | 0.01 | 53.99 | 0.54 |
| B9H10010 | t | Mescla bitum.cont.calent S-12,granulat granític,betum asf. (material) | 1 | 49.48 | 49.48 |
| C170E000 | h | Escombradora autopropulsada | 0.005 | 41.05 | 0.21 |
| C170D0A0 | h | Corró vibratori autopropulsat pneumàtic | 0.01 | 60.1 | 0.60 |
| A0121000 | h | Oficial 1a | 0.02 | 19.72 | 0.39 |
| B0552B00 | kg | Emul.bitum.catiònica ECI | 6.5 | 0.47 | 3.06 |
| A0140000 | h | Manobre | 0.04 | 16.44 | 0.66 |
| C1702D00 | h | Camió cisterna p/reg asf. | 0.005 | 28.42 | 0.14 |
| C13350C0 | h | Corró vibratori autopropulsat,12-14t | 0.01 | 66.2 | 0.66 |
| A%NAAA | % | Despeses auxiliars | 1 % | 1.05 | 0.01 |
|  |  | Total |  |  | 55.75 |

| Amidament | Uts. | Llarg | Ample | Alt | Parcial |
|---|---|---|---|---|---|
| calçada | 2.4 | 116.00 | 5.00 | 0.05 | 69.600 |
| previsió | 2.4 | 40.00 | 4.00 | 0.05 | 19.200 |
| Total |  |  |  |  | 88.8 |

**FDG50140** m Conducció BT (4 Circuits) calçada, PE D160mm
52 m × 33.48 = 1740.96
Conducció per a baixa tensió amb demolició i reposició de paviment, inclou excavació en qualsevol classe de terreny inclós roca, en zones d'elevada dificultat urbana amb presència de serveis i ajudes pel manteniment dels mateixos amb p.p. de cates per localització de serveis, reblert i compactat de rases al 95 % del PM, 4 tubs de PE diàmetre 160 mm, protegits amb formigó HM-20, i cinta de senyalització de PE. Tot inclòs completament acabat.

| Codi | Ut | Descripció | Rendiment | Preu | Import |
|---|---|---|---|---|---|
| BG22TP10 | m | Tub corbable corrugat PE,doble capa,DN=160mm,40J,450N,p/canal.soterrada (material) | 4.08 | 3.49 | 14.24 |
| C1315010 | h | Retroexcavadora petita (maquinària) | 0.16 | 42.27 | 6.76 |
| C133A0K0 | h | Picó vibrant,plac.60cm (maquinària) | 0.16 | 8.58 | 1.37 |
| B064300C | m3 | Formigó HM-20/P/20/I,>=200kg/m3 ciment | 0.1 | 64.04 | 6.40 |
| A0121000 | h | Oficial 1a | 0.126 | 19.72 | 2.48 |
| A0140000 | h | Manobre | 0.126 | 16.44 | 2.07 |
| BDGZU010 | m | Banda cont.plàstic,color,30cm (material) | 1 | 0.11 | 0.11 |
| A%NAAA | % | Despeses auxiliars | 1 % | 4.55 | 0.05 |
|  |  | Total |  |  | 33.48 |

| Amidament | Uts. | Llarg | Parcial |
|---|---|---|---|
| previsió des de CT a teatre | 1 | 52.00 | 52.000 |
| Total |  |  | 52 |

**imprec** u Partida alçada a justificar per imrpevistos (11/11/2009)
1 u × 10000 = 10000.00

### 01.03 XARXA D'AIGUA (14/10/2009)
Import: 15460.9

**F2220050** m3 Excav.rases en roca <2m fondària
50.82 m3 × 24.17 = 1228.32
Excavació de rases i pous en roca de menys de 2 m de fondària amb mitjans mecànics i/o manuals en zones d'elevada dificultat urbana amb presència de serveis i ajudes pel manteniment dels mateixos i p.p. de cates per localització dels mateixos, càrrega, transport al gestor de residus o centre de reciclatge a qualsevol distància, amb estesa i compactació si s'escau, inclós pagament del cànon i taxes d'abocament. Tot inclòs completament acabat.

| Codi | Ut | Descripció | Rendiment | Preu | Import |
|---|---|---|---|---|---|
| C1501800 | h | Camió transp.12 t | 0.081 | 37.36 | 3.03 |
| C1315020 | h | Retroexcavadora mitjana (maquinària) | 0.079 | 60.38 | 4.77 |
| C110D000 | h | Carro perf. HC-350 | 0.068 | 126.84 | 8.63 |
| C1105A00 | h | Retroexcavadora amb martell trencador | 0.079 | 68.31 | 5.40 |
| B0211000 | kg | Goma-2+part propor.metxa i detonant | 0.2 | 4.98 | 1.00 |
| A0121000 | h | Oficial 1a | 0.066 | 19.72 | 1.30 |
| A0140000 | h | Manobre | 0.002 | 16.44 | 0.03 |
| A%NAAA | % | Despeses auxiliars | 1 % | 1.33 | 0.01 |
|  |  | Total |  |  | 24.17 |

| Amidament | Uts. | Llarg | Ample | Alt | Parcial |
|---|---|---|---|---|---|
|  | 1 | 111.00 | 0.60 | 0.70 | 46.620 |
|  | 1 | 10.00 | 0.60 | 0.70 | 4.200 |
| Total |  |  |  |  | 50.82 |

**F2280121** m3 Rebliment rases <2m fondària, préstec exterior
29.04 m3 × 7.56 = 219.54
Rebliment i compactat de rases de menys de 2 m de fondària amb terres adequades procedents de préstecs exteriors a l'àmbit de l'obra, de característiques a determinar per la Direcció d'Obra, amb mitjans mecànics o manuals, inclou subministrament, càrrega, transport, estesa, compactació al 95% del PM i tarifes (taxes, canons i despeses) si s'escau. Tot inclòs completament acabat.

| Codi | Ut | Descripció | Rendiment | Preu | Import |
|---|---|---|---|---|---|
| C133A030 | h | Picó vibrant,dúplex,1300 kg (maquinària) | 0.053 | 12.16 | 0.64 |
| C1502E00 | h | Camió cisterna 8m3 | 0.005 | 42.6 | 0.21 |
| C1315020 | h | Retroexcavadora mitjana | 0.026 | 60.38 | 1.57 |
| B03DU210 | m3 | Terra adequada préstec (material) | 1.2 | 3.11 | 3.73 |
| B0111000 | m3 | Aigua | 0.05 | 1.05 | 0.05 |
| A0150000 | h | Manobre especialista | 0.053 | 17.4 | 0.92 |
| A0140000 | h | Manobre | 0.026 | 16.44 | 0.43 |
| A%NAAA | % | Despeses auxiliars | 1 % | 1.35 | 0.01 |
|  |  | Total |  |  | 7.56 |

| Amidament | Uts. | Llarg | Ample | Alt | Parcial |
|---|---|---|---|---|---|
|  | 1 | 111.00 | 0.60 | 0.40 | 26.640 |
|  | 1 | 10.00 | 0.60 | 0.40 | 2.400 |
| Total |  |  |  |  | 29.04 |

**FF320025** m Conducció fosa D150mm
121 m × 40.24 = 4869.04
Conducció de fosa D 150 mm, assentada i recoberta de sorra inclos cinta de senyalització. Tipus K9 segons normes, inclòs junt d'unió i p.p. d'accessoris i peces especials, subministrament i col·locació. Tot inclòs completament acabat.

| Codi | Ut | Descripció | Rendiment | Preu | Import |
|---|---|---|---|---|---|
| BF320025 | m | Tub fosa D150mm,K9,junt unió (material) | 1.02 | 22.19 | 22.63 |
| B0311500 | t | Sorra pedra calc. 0-3,5 mm (material) | 0.117 | 18.37 | 2.15 |
| A012M000 | h | Oficial 1a muntador (mà d'obra) | 0.403 | 20.37 | 8.21 |
| A013M000 | h | Ajudant muntador (mà d'obra) | 0.403 | 17.61 | 7.10 |
| A%NAAA | % | Despeses auxiliars | 1 % | 15.31 | 0.15 |
|  |  | Total |  |  | 40.24 |

| Amidament | Uts. | Llarg | Parcial |
|---|---|---|---|
|  | 1 | 111.00 | 111.000 |
|  | 1 | 10.00 | 10.000 |
| Total |  |  | 121 |

**FN120140** u Vàlvula comporta fosa a/eix extensió D150mm
2 u × 460.79 = 921.58
Vàlvula de comporta de fosa dúctil, seient elàstic, amb pletina, per a una PN 16 bar, de D 150 mm. Inclòs eix d'extensió fix i trampilló, subministrament, instal·lació i muntatge. Tot inclòs completament acabat.

| Codi | Ut | Descripció | Rendiment | Preu | Import |
|---|---|---|---|---|---|
| A012M000 | h | Oficial 1a muntador | 1.8 | 20.37 | 36.67 |
| A013M000 | h | Ajudant muntador | 3 | 17.61 | 52.83 |
| BN120140 | u | Vàlvula comporta fosa a/eix extensió D150mm,PN16 (material) | 1 | 370.39 | 370.39 |
| A%NAAA | % | Despeses auxiliars | 1 % | 89.50 | 0.90 |
|  |  | Total |  |  | 460.79 |

**FM210010** u Hidrant soterrat
1 u × 733.64 = 733.64
Hidrant soterrat, totalment equipat amb arqueta, vàlvula i senyalització vertical. Inclou subministrament, instal·lació i muntatge. Tot inclòs completament acabat.

| Codi | Ut | Descripció | Rendiment | Preu | Import |
|---|---|---|---|---|---|
| BMY21000 | u | P.p.elements especials p/hidrants (material) | 0.015 | 1.77 | 0.03 |
| BM210010 | u | Hidrant soterrat, totalment equipat amb arqueta i senyalització vertical (material) | 1 | 593.59 | 593.59 |
| A012M000 | h | Oficial 1a muntador | 3.65 | 20.37 | 74.35 |
| A013M000 | h | Ajudant muntador | 3.65 | 17.61 | 64.28 |
| A%NAAA | % | Despeses auxiliars | 1 % | 138.63 | 1.39 |
|  |  | Total |  |  | 733.64 |

**FJS10173** u Boca reg D45mm amb comptador
2 u × 304.19 = 608.38
Boca de reg amb racord D45 mm tipus Barcelona o equivalent, i comptador, totalment equipada, amb arqueta. Inclou subministrament, instal·lació i muntatge. Tot inclòs completament acabat.

| Codi | Ut | Descripció | Rendiment | Preu | Import |
|---|---|---|---|---|---|
| A013M000 | h | Ajudant muntador | 1.497 | 17.61 | 26.36 |
| BJS10173 | u | Boca reg D45mm+comptador (material) | 1 | 215.97 | 215.97 |
| A012M000 | h | Oficial 1a muntador | 2.994 | 20.37 | 60.99 |
| A%NAAA | % | Despeses auxiliars | 1 % | 87.35 | 0.87 |
|  |  | Total |  |  | 304.19 |

**FJZ10001** u Connexió amb xarxa d'aigua potable
1 u × 2116.39 = 2116.39
Connexió a la xarxa existent, inclou enllaços de fosa, vàlvula de presa en càrrega, vàlvula de retenció, matxó doble de llautó, joc d'aixetes complerts, drets de connexió, arqueta segons especificacions companyia d'aigues, amb verificació oficial, inclou cates per localització de la canonada existent, tall de paviment de qualsevol gruix, demolició del paviment de qualsevol tipus i gruix, i reposició de paviment de les mateixes característiques que l'exsitent . Tot inclòs completament acabat.

| Codi | Ut | Descripció | Rendiment | Preu | Import |
|---|---|---|---|---|---|
| BJZ10001 | u | Connexió amb xarxa potable (material) | 1 | 2116.39 | 2116.39 |
|  |  | Total |  |  | 2116.39 |

| Amidament | Uts. | Parcial |
|---|---|---|
| Rambla Vella | 1 | 1.000 |
| Total |  | 1 |

**xarxprov** m Xarxa provisional de PEAD 90 mm
121 m × 16.51 = 1997.71
Xarxa d'aigua provisional, a base de canonada de PEAD 90 mm (PE-100), amb unions amb maniguets roscats, amb p.p d'accessoris, peces especials i escomesa a cada edifici amb connexió de servei a la canonada general de distribució d'aigua, amb presa en càrrega de 50 mm, enllaços, ràcors, canonada de PE de 50 mm de diàmetre i 10 atmòsferes fins al límit de parcel·la i connexió a l'escomesa actual i a la xarxa de distribució actual, inclòs desmuntatge de l'existent, inclosa retirada un cop acabades les obres.

| Codi | Ut | Descripció | Rendiment | Preu | Import |
|---|---|---|---|---|---|
| FFB19255 | M | TUB HDPE D90MM,10BAR,SOLDAT,COL.RASA | 1 | 8.43 | 8.43 |
| BPO01023 | ML | Tub polietilè 50 mm, 10 bar. (material; 07/03/2006) | 0.3 | 0.7 | 0.21 |
| A012M000 | h | Oficial 1a muntador | 0.1 | 20.37 | 2.04 |
| A013M000 | h | Ajudant muntador | 0.1 | 17.61 | 1.76 |
| BPO01025 | U | Presa en càrrega amb sortida de 50 mm (material; 07/03/2006) | 0.2 | 20.15 | 4.03 |
| A%NAAA | % | Despeses auxiliars | 1 % | 3.80 | 0.04 |
|  |  | Total |  |  | 16.51 |

**etfds** U Demolició i retirada de xarxa aigua. (07/03/2006)
1 U × 2766.3 = 2766.30
Demolició i retirada de la totalitat de la xarxa aigua de fibrociment existent dins l'àmbit de les obres un cop en funcionament la nova, inclosa excavació, rebliment i sobrants a abocador in clos pagaments de cànon i taxes d'abocament i aportació de tota la documentació i certificats d'abocament. Tot inclòs completament acabat.

### 01.04 XARXA DE CLAVEGUERAM (14/10/2009)
Import: 26594.21

**F2220040** m3 Excav.rases en roca>=2m fondària
446.952 m3 × 26.37 = 11786.12
Excavació de rases i pous en roca de més de 2 m de fondària, inclòs entibacions, amb mitjans mecànics i/o manuals en zones d'elevada dificultat urbana amb presència de serveis i ajudes pel manteniment dels mateixos i p.p. de cates per localització de serveis, càrrega, transport al gestor de residus o centre de reciclatge a qualsevol distància, amb estesa i compactació si s'escau i pagament de cànon d'abocament. Tot inclòs.

| Codi | Ut | Descripció | Rendiment | Preu | Import |
|---|---|---|---|---|---|
| C1501800 | h | Camió transp.12 t | 0.081 | 37.36 | 3.03 |
| A0140000 | h | Manobre | 0.002 | 16.44 | 0.03 |
| B0211000 | kg | Goma-2+part propor.metxa i detonant | 0.2 | 4.98 | 1.00 |
| C1105A00 | h | Retroexcavadora amb martell trencador | 0.081 | 68.31 | 5.53 |
| C110D000 | h | Carro perf. HC-350 | 0.081 | 126.84 | 10.27 |
| C1315020 | h | Retroexcavadora mitjana | 0.081 | 60.38 | 4.89 |
| A0121000 | h | Oficial 1a | 0.081 | 19.72 | 1.60 |
| A%NAAA | % | Despeses auxiliars | 1 % | 1.63 | 0.02 |
|  |  | Total |  |  | 26.37 |

| Amidament | Uts. | Llarg | Ample | Alt | Parcial |
|---|---|---|---|---|---|
| PR1-PR2 | 1 | 18.00 | 1.00 | 1.70 | 30.600 |
| PR2-PR3 | 1 | 51.00 | 1.40 | 3.08 | 219.912 |
| PR3-PRexistent | 1 | 51.00 | 1.40 | 2.20 | 157.080 |
| escomeses habitatges | 6 | 4.50 | 0.80 | 1.20 | 25.920 |
| escomeses embornals | 7 | 2.00 | 0.80 | 1.20 | 13.440 |
| Total |  |  |  |  | 446.952 |

**F2280111** m3 Rebliment rases >=2m fondària, préstec exterior
353.432 m3 × 7.4 = 2615.40
Rebliment i compactat de rases de més de 2 m de fondària amb terres adequades procedents de préstecs exteriors a l'àmbit de l'obra, de característiques a determinar per la Direcció d'Obra, amb mitjans mecànics o manuals, inclou subministrament, càrrega, transport, estesa, compactació i tarifes (taxes, canons i despeses) si s'escau. Tot inclòs completament acabat.

| Codi | Ut | Descripció | Rendiment | Preu | Import |
|---|---|---|---|---|---|
| C1502E00 | h | Camió cisterna 8m3 | 0.005 | 42.6 | 0.21 |
| C133A030 | h | Picó vibrant,dúplex,1300 kg | 0.05 | 12.16 | 0.61 |
| C1315020 | h | Retroexcavadora mitjana | 0.025 | 60.38 | 1.51 |
| B03DU210 | m3 | Terra adequada préstec | 1.2 | 3.11 | 3.73 |
| B0111000 | m3 | Aigua | 0.05 | 1.05 | 0.05 |
| A0140000 | h | Manobre | 0.025 | 16.44 | 0.41 |
| A0150000 | h | Manobre especialista | 0.05 | 17.4 | 0.87 |
| A%NAAA | % | Despeses auxiliars | 1 % | 1.28 | 0.01 |
|  |  | Total |  |  | 7.4 |

| Amidament | Uts. | Llarg | Ample | Alt | Parcial |
|---|---|---|---|---|---|
| PR1-PR2 | 1 | 18.00 | 1.00 | 1.20 | 21.600 |
| PR2-PR3 | 1 | 51.00 | 1.40 | 2.58 | 184.212 |
| PR3-PRexistent | 1 | 51.00 | 1.40 | 1.70 | 121.380 |
| escomeses habitatges | 6 | 4.50 | 0.80 | 0.80 | 17.280 |
| escomeses embornals | 7 | 2.00 | 0.80 | 0.80 | 8.960 |
| Total |  |  |  |  | 353.432 |

**458944** m Tub P.V.C. rígid corrugat, color teula, SN-8 DN 250 mm, protegida.
41 m × 42.25 = 1732.25
Subministre i col·locació de canonada sanejament de PVC rígid, color teula, corrugat, classe SN-8, per una càrrega de trencament de 8 KN/m2, norma UNE-EN 13476, de 250 mm. de diàmetre amb juntes d'unió elàstica i part proporcional d'accessoris i peces especials, inclòs solera de formigó de 10 cm i recobert amb formigó HM-20 fins 10 cm per sobre de la generatriu superior.

| Codi | Ut | Descripció | Rendiment | Preu | Import |
|---|---|---|---|---|---|
| A0140000 | h | Manobre | 0.18 | 16.44 | 2.96 |
| 1386 | h | Retroexcavadora amb pala carregadora (material) | 0.16 | 18.3 | 2.93 |
| pvc315 | m | Canonada sanejament de P.V.C. rígid,color teula, corrugat, classe SN-8, per una càrrega de trencament de 8 kN/m2, norma UNE-EN 13.476, de 250 mm. de diàmetre amb juntes d'unió elàstica i part proporcional d'accessoris i peces especials (maquinària; 29/12/2008) | 1 | 17.47 | 17.47 |
| G451001 | m3 | Formigó HA-25/P/20/IIb abocat i vibrat. | 0.31 | 60.83 | 18.86 |
| A%NAAA | % | Despeses auxiliars | 1 % | 2.96 | 0.03 |
|  |  | Total |  |  | 42.25 |

| Amidament | Uts. | Llarg | Parcial |
|---|---|---|---|
| Escomeses habitatges | 6 | 4.50 | 27.000 |
| Escomeses embornals | 7 | 2.00 | 14.000 |
| Total |  |  | 41 |

**FD7F0125** m Tub PVC DN 400mm
102 m × 46.85 = 4778.70
Subministre i col·locació de canonada sanejament de PVC rígid, color teula, corrugat, classe SN-8, per una càrrega de trencament de 8 KN/m2, norma UNE-EN 13476, de 400 mm. de diàmetre amb juntes d'unió elàstica i part proporcional d'accessoris i peces especials. Assentat i recobert amb sorra. Tot inclòs completament acabat, segons plànols.

| Codi | Ut | Descripció | Rendiment | Preu | Import |
|---|---|---|---|---|---|
| BD7F0125 | m | Tub PVC doble capa DN 400mm (material) | 1.02 | 25.3 | 25.81 |
| B064300C | m3 | Formigó HM-20/P/20/I,>=200kg/m3 ciment | 0.066 | 64.04 | 4.23 |
| A012M000 | h | Oficial 1a muntador | 0.452 | 20.37 | 9.21 |
| A0140000 | h | Manobre | 0.452 | 16.44 | 7.43 |
| A%NAAA | % | Despeses auxiliars | 1 % | 16.64 | 0.17 |
|  |  | Total |  |  | 46.85 |

| Amidament | Uts. | Llarg | Parcial |
|---|---|---|---|
| PR2-PR3 | 1 | 51.00 | 51.000 |
| PR3-PRexistent | 1 | 51.00 | 51.000 |
| Total |  |  | 102 |

**FD7J0115** m Tub PVC DN400mm, prot.HM-20
18 m × 51.6 = 928.80
Subministre i col·locació de canonada sanejament de PVC rígid, color teula, corrugat, classe SN-8, per una càrrega de trencament de 8 KN/m2, norma UNE-EN 13476, de 400 mm. de diàmetre amb juntes d'unió elàstica i part proporcional d'accessoris i peces especials, inclòs solera de formigó de 10 cm i recobert amb formigó HM-20 fins 10 cm per sobre de la generatriu superior.

| Codi | Ut | Descripció | Rendiment | Preu | Import |
|---|---|---|---|---|---|
| A012M000 | h | Oficial 1a muntador | 0.125 | 20.37 | 2.55 |
| A0140000 | h | Manobre | 0.125 | 16.44 | 2.06 |
| BD7F0125 | m | Tub PVC doble capa DN 400mm | 1.02 | 25.3 | 25.81 |
| B064300C | m3 | Formigó HM-20/P/20/I,>=200kg/m3 ciment | 0.33 | 64.04 | 21.13 |
| A%NAAA | % | Despeses auxiliars | 1 % | 4.61 | 0.05 |
|  |  | Total |  |  | 51.6 |

| Amidament | Uts. | Llarg | Parcial |
|---|---|---|---|
| PR1-PR2 | 1 | 18.00 | 18.000 |
| Total |  |  | 18 |

**30007** U Embornal sifònic (29/12/2008)
7 U × 203.86 = 1427.02
Embornal sifònic VBS-C-250 (400 KN) de Funditubo ó similar amb reixa articulada i connexió a la xarxa amb doble colze de pvc de 160 mm i tub de pvc 200 mm totalment formigónat amb formigó HM-20, inclos ajudes per connexió a escomesa. Tot inclòs completament acabat.

**FDD10010** u Pou registre tipus ''D'' circular
4 u × 642.03 = 2568.12
Pou de registre circular tipus D=80 cm d'obra de fàbrica o formigó HM-20 o elements prefabricats de formigó de qualsevol alçada, amb solera de formigó HM-20 de 20 cm de gruix, arrebossat i lliscat interiorment, formació de mitja canya amb formigó HM-20, pates, marc octogonal o quadrat segons tipus de paviment, massisat i tapa rodona articulada amb tancament de bloqueig de fosa dúctil segons norma EN-124 classe D-400 de 60 cm de diàmetre, amb inscripció i escut Ajuntament de Tarragona - "Xarxa de Clavegueram".

| Codi | Ut | Descripció | Rendiment | Preu | Import |
|---|---|---|---|---|---|
| B0F1D2A1 | u | Maó calat,290x140x100mm,p/revestir,categoria I,HD,UNE-EN 771-1 (material) | 143 | 0.35 | 50.05 |
| D070I025 | m3 | Morter cim.portland+calç+sorra,200 kg/m3,1:2:10 | 0.245 | 108.24 | 26.52 |
| BDDZV001 | u | Graó per a pou de registre de polipropilè de 250x350x250mm (material) | 6 | 3.71 | 22.26 |
| BDD10000 | m | Peça form.p/pou circ.D=90cm,reducc.d=60cm,pref. (material) | 1 | 77.13 | 77.13 |
| B064300C | m3 | Formigó HM-20/P/20/I,>=200kg/m3 ciment | 0.71 | 64.04 | 45.47 |
| B0512401 | t | Ciment pòrtland+fill.calc. CEM II/B-L 32,5R,sacs | 0.021 | 103.55 | 2.17 |
| A0140000 | h | Manobre | 4.055 | 16.44 | 66.66 |
| A0121000 | h | Oficial 1a | 4.055 | 19.72 | 79.96 |
| BDDZ0025 | u | Marc octogonal o quadrat aparent,+tapa,fos.dúctil p/pou reg.,abat.,pas D=700mm,D400 (material) | 1 | 270.34 | 270.34 |
| A%NAAA | % | Despeses auxiliars | 1 % | 146.62 | 1.47 |
|  |  | Total |  |  | 642.03 |

**FD7Z0130** u Connexió a pou/clavegueram existent
1 u × 757.8 = 757.80
Connexió a pou o tub de clavegueram existent a eix de calçada, inclou tall amb disc del paviment asfàltic a demolir, demolició de paviment de vorera i paviment asfàltic existent, excavació manual i/o mecànica, rebliment, base de formigó i paviment de panot a vorera, i base de tot-ú i paviment asfàltic a calçada. Tot inclòs completament acabat.

| Codi | Ut | Descripció | Rendiment | Preu | Import |
|---|---|---|---|---|---|
| BD7Z0130 | u | Connexió a pou o clavegueram existent (material) | 1 | 757.8 | 757.80 |
|  |  | Total |  |  | 757.8 |

### 01.05 XARXA ENLLUMENAT PÚBLIC (14/10/2009)
Import: 18060.25

**EP92021** u Retirada de punt de llum existent. (25/07/2000)
9 u × 76.16 = 685.44
Retirada de punt de llum amb p.p. de canalització elèctrica i de connexions existents, inclosa demolició del fonament existent, i paviment perimetral i posterior reposició amb panot gris o terratzo i transport a magatzem municipal ó càrrega, transport a qualsevol distància i descàrrega a abocador autoritzat amb pagament de cànon inclòs i taxa d'abocament.

| Codi | Ut | Descripció | Rendiment | Preu | Import |
|---|---|---|---|---|---|
| C1101200 | h | Compressor amb dos martells pneumàtics. (maquinària; 07/03/2006) | 1.25 | 43.3 | 54.13 |
| nedsd | H | Camió-grua de 15 m. (maquinària; 25/07/2000) | 0.25 | 50.8 | 12.70 |
| C1501900 | h | Camió de 20 Tn, amb bolcament (material; 07/03/2006) | 0.2 | 22 | 4.40 |
| A0140000 | h | Manobre | 0.15 | 16.44 | 2.47 |
| canon | M3 | Pagament del cànon i taxa d'abocament a gestor de residus autoritzat per runes. (07/03/2006) | 1 | 2.44 | 2.44 |
| A%NAAA | % | Despeses auxiliars | 1 % | 2.47 | 0.02 |
|  |  | Total |  |  | 76.16 |

**FDG50210** m Canalització enllumenat, PE D90mm
128 m × 12.79 = 1637.12
Canalització per a enllumenat públic, inclosa excavació en qualsevol classe de terreny, inclós roca, en zones d'elevada dificultat urbana amb presència de serveis i p.p. d'ajudes per localització i manteniment dels mateixos, sorra, tub de PE de DN 90 mm, làmina de plàstic per a senyalització i reblert compactat de rases al 95% del PM, inclós càrrega i transport de sobrants a abocador amb pagament de cànon. Tot inclòs completament acabat, segons plànols.

| Codi | Ut | Descripció | Rendiment | Preu | Import |
|---|---|---|---|---|---|
| C1315010 | h | Retroexcavadora petita | 0.092 | 42.27 | 3.89 |
| C133A0K0 | h | Picó vibrant,plac.60cm | 0.072 | 8.58 | 0.62 |
| BG22TK10 | m | Tub corbable corrugat PE,doble capa,DN=110mm,28J,450N,p/canal.soterrada (material) | 1.02 | 2.02 | 2.06 |
| BDGZU010 | m | Banda cont.plàstic,color,30cm | 1 | 0.11 | 0.11 |
| B0311500 | t | Sorra pedra calc. 0-3,5 mm | 0.15 | 18.37 | 2.76 |
| A0140000 | h | Manobre | 0.092 | 16.44 | 1.51 |
| A0121000 | h | Oficial 1a | 0.092 | 19.72 | 1.81 |
| A%NAAA | % | Despeses auxiliars | 1 % | 3.32 | 0.03 |
|  |  | Total |  |  | 12.79 |

**FDG50220** m Canalització enllumenat pas calçada, PE D125mm
12 m × 21.45 = 257.40
Canalització d'enllumenat públic per a pas de calçada inclosa excavació en qualsevol classe de terreny, inclós roca, en zones d'elevada dificultat urbana amb presència de serveis i p.p. d'ajudes per localització i manteniment dels mateixos, formigó HM-20, dos tubs de PE de DN 125 mm, i reblert compactat de rases al 95% del PM, inclós càrrega i transport de sobrants a abocador amb pagament de cànon. Tot inclòs completament acabat, segons plànols.

| Codi | Ut | Descripció | Rendiment | Preu | Import |
|---|---|---|---|---|---|
| A0140000 | h | Manobre | 0.125 | 16.44 | 2.06 |
| B064300C | m3 | Formigó HM-20/P/20/I,>=200kg/m3 ciment | 0.1 | 64.04 | 6.40 |
| C1315010 | h | Retroexcavadora petita | 0.125 | 42.27 | 5.28 |
| C133A0K0 | h | Picó vibrant,plac.60cm | 0.125 | 8.58 | 1.07 |
| A0121000 | h | Oficial 1a | 0.125 | 19.72 | 2.47 |
| BG22TK125 | m | Tub corbable corrugat PE,doble capa,DN=125mm,28J,450N,p/canal.soterrada (material; 11/11/2009) | 2.04 | 2.02 | 4.12 |
| A%NAAA | % | Despeses auxiliars | 1 % | 4.53 | 0.05 |
|  |  | Total |  |  | 21.45 |

| Amidament | Uts. | Llarg | Parcial |
|---|---|---|---|
| previsió | 2 | 6.00 | 12.000 |
| Total |  |  | 12 |

**FDK20120** u Arqueta registre p/canal.enllumenat
3 u × 147.7 = 443.10
Arqueta de registre per a canalització d'enllumenat, tot inclòs, segons plànols.

| Codi | Ut | Descripció | Rendiment | Preu | Import |
|---|---|---|---|---|---|
| A0140000 | h | Manobre | 2 | 16.44 | 32.88 |
| D070I025 | m3 | Morter cim.portland+calç+sorra,200 kg/m3,1:2:10 | 0.1 | 108.24 | 10.82 |
| BDKZH9B0 | u | Bastiment quadrat,+tapa,fos.dúctil p/pericó serv.,recolzada,pas 400x400mm,B125 (material) | 1 | 25.59 | 25.59 |
| B064300C | m3 | Formigó HM-20/P/20/I,>=200kg/m3 ciment | 0.1 | 64.04 | 6.40 |
| A0121000 | h | Oficial 1a | 2 | 19.72 | 39.44 |
| B0F1D2A1 | u | Maó calat,290x140x100mm,p/revestir,categoria I,HD,UNE-EN 771-1 | 91 | 0.35 | 31.85 |
| A%NAAA | % | Despeses auxiliars | 1 % | 72.32 | 0.72 |
|  |  | Total |  |  | 147.7 |

**FG310015** m Conductor Cu armat RVFV, 4x6mm
140.8 m × 5.56 = 782.85
Conductor de coure armat tipus RVFV 0,6/1 kV, secció 4x6 mm2. Inclou subministrament i col·locació. Tot inclòs.

| Codi | Ut | Descripció | Rendiment | Preu | Import |
|---|---|---|---|---|---|
| A012H000 | h | Oficial 1a electricista (mà d'obra) | 0.061 | 20.37 | 1.24 |
| A013H000 | h | Ajudant electricista (mà d'obra) | 0.061 | 17.58 | 1.07 |
| BG310015 | m | Conductor Cu armat RVFV, 4x6mm2 (material) | 1.02 | 3.17 | 3.23 |
| A%NAAA | % | Despeses auxiliars | 1 % | 2.31 | 0.02 |
|  |  | Total |  |  | 5.56 |

| Amidament | Uts. | Llarg | Parcial |
|---|---|---|---|
|  | 1.1 | 128.00 | 140.800 |
| Total |  |  | 140.8 |

**FG310005** m Conductor Cu armat RVFV, 2x2,5mm2
140.8 m × 1.62 = 228.10
Conductor de coure armat tipus RVFV 0,6/1 kV, secció 2x2,5 mm2. Inclou subministrament i col·locació. Tot inclòs.

| Codi | Ut | Descripció | Rendiment | Preu | Import |
|---|---|---|---|---|---|
| A012H000 | h | Oficial 1a electricista | 0.014 | 20.37 | 0.29 |
| A013H000 | h | Ajudant electricista | 0.014 | 17.58 | 0.25 |
| BG310005 | m | Conductor Cu armat RVFV, 2x2,5mm2 (material) | 1.02 | 1.05 | 1.07 |
| A%NAAA | % | Despeses auxiliars | 1 % | 0.54 | 0.01 |
|  |  | Total |  |  | 1.62 |

| Amidament | Uts. | Llarg | Parcial |
|---|---|---|---|
|  | 1.1 | 128.00 | 140.800 |
| Total |  |  | 140.8 |

**FG380020** m Cable nu Cu 35mm2,enllum.
140.8 m × 4.54 = 639.23
Cable nu de coure de 35 mm2 de secció per a xarxa d'enllumenat. Inclou connexions i proves, subministrament i col·locació. Tot inclòs.

| Codi | Ut | Descripció | Rendiment | Preu | Import |
|---|---|---|---|---|---|
| BGY38000 | u | P.p.elem.especials p/conduc.Cu.nus (material) | 1 | 0.14 | 0.14 |
| A012H000 | h | Oficial 1a electricista | 0.064 | 20.37 | 1.30 |
| A013H000 | h | Ajudant electricista | 0.096 | 17.58 | 1.69 |
| BG380900 | m | Conductor Cu nu,1x35mm2 (material) | 1.02 | 1.35 | 1.38 |
| A%NAAA | % | Despeses auxiliars | 1 % | 2.99 | 0.03 |
|  |  | Total |  |  | 4.54 |

| Amidament | Uts. | Llarg | Parcial |
|---|---|---|---|
|  | 1.1 | 128.00 | 140.800 |
| Total |  |  | 140.8 |

**pkikjhjc** u Cimentació columnes 6,00 m. (04/11/2003)
9 u × 178.24 = 1604.16
Fonament de columnes de 6 m., amb dau de formigó HM-20, de 80x80x80 cm i de 4 perns d'ancoratge de 22 mm de diàmetre i de 50 cm de longitut amb pota a l'extrem, inclòs encofrat i desencofrat.

| Codi | Ut | Descripció | Rendiment | Preu | Import |
|---|---|---|---|---|---|
| D01005 | m3 | Formigó fck=200 Kg/cm2, granulat 20 mm consistència plàstica, elaborat a obra. | 0.512 | 257.07 | 131.62 |
| 03003 | m3 | Transport i abocat del formigó a nivell de terra. (19/05/1995) | 0.512 | 19.73 | 10.10 |
| A0122000 | h | Oficial 1ª paleta (mà d'obra) | 0.12 | 11.06 | 1.33 |
| A0140000 | h | Manobre | 0.12 | 16.44 | 1.97 |
| 02043 | m2 | Fusta per encofrar. (material; 19/05/1995) | 1.68 | 5.29 | 8.89 |
| oidf | u | Perns i pletines d'ancoratge (material; 24/12/1999) | 1 | 24.3 | 24.30 |
| A%NAAA | % | Despeses auxiliars | 1 % | 3.30 | 0.03 |
|  |  | Total |  |  | 178.24 |

**FGD20010** u Placa terra
3 u × 36.81 = 110.43
Placa de terra connectada al punt de llum o centre de maniobra, inclou subministrament i col·locació, completament acabat, segons plànols.

| Codi | Ut | Descripció | Rendiment | Preu | Import |
|---|---|---|---|---|---|
| A012H000 | h | Oficial 1a electricista | 0.194 | 20.37 | 3.95 |
| A013H000 | h | Ajudant electricista | 0.194 | 17.58 | 3.41 |
| BGD20010 | u | Placa terra (material) | 1 | 29.38 | 29.38 |
| A%NAAA | % | Despeses auxiliars | 1 % | 7.36 | 0.07 |
|  |  | Total |  |  | 36.81 |

**EP91992b** U Columna 6,00 m columna acer + lluminària LRA-70460 Ros Alguer 100 W VMH. (05/11/2003)
9 U × 1097.17 = 9874.53
Subministre i col·locació de columna d'acer galvanitzat de diàmetre nominal de 168 mm. amb remat superior d'acer galvanitzat, de 6,05 m d'alçada i 4 mm. de gruix de Ros Alguer o similar, amb lluminària model Badila, LRA-75751-G, de Ros Alguer o similar format per pantalla de cos superior esfèric i plataforma de planxa d'alumini amb cobertura de làmpara de vidre trempat de 5 mm. amb grau de protecció IP-66 classe 1, inclosa brida de subjecció, amb làmpada de 100 W de VMH i equip auxiliar format per: equip de doble nivell ETHI, arrencadors, fusibles, reactància, condensador, placa de borns, fusibles 6 A i material auxiliar a l'interior de cofret de protecció i cable d'alimentació tipus RV 0,6/1KV de 4x2,5 mm2, inclòs pintat, amb una mà d'imprimació per galvanitzat i dues mans de pintura per exterior a escollir i numeració de la mateixa segons indicacions dels Serveis Tècnics Municipals.

| Codi | Ut | Descripció | Rendiment | Preu | Import |
|---|---|---|---|---|---|
| BMEL01012b | U | Columna d'acer galvanitzat de diàmetre nominal de 168 mm., de 5,00 m d'alçada de Ros Alguer o similar. (material; 06/11/2003) | 1 | 575 | 575.00 |
| BMEL8783b | U | Lluminària model LRA-75751-G de Ros Alguer o similar format per pantalla de cos superior esfèric i plataforma de planxa d'alumini amb cobertura de làmpara de vidre trempat de 5 mm. amb grau de protecció IP-66 classe. (material; 06/11/2003) | 1 | 344.2 | 344.20 |
| BMEL01014b | U | Làmpada de 100 W, vapor de mercuri amb halogenurs. (material; 06/11/2003) | 1 | 22.85 | 22.85 |
| BMEL2002 | U | Caixa connexió i protecció fusibles i borns i connexions (material) | 1 | 10.52 | 10.52 |
| BMELK090b | U | Equip auxiliar: arrencadors, fusibles, condensador i reactància per làmpada VMH de 100 W. (material; 06/11/2003) | 1 | 23.2 | 23.20 |
| BMEL01019 | M | Pintat columnes amb dos mans imprimació + dos pintura + numeració. (material) | 1 | 30.15 | 30.15 |
| A012H000 | h | Oficial 1a electricista | 1.25 | 20.37 | 25.46 |
| A013H000 | h | Ajudant electricista | 1.5 | 17.58 | 26.37 |
| CABLE | M | Conductor termoplàstic especial 4x2.5mm2 1KV t.s. inclòs col.locació i connexió. | 6 | 1.21 | 7.26 |
| %1 | % | Mitjans auxiliars i despeses indirectes en % sobre la partida (01/10/1996) | 1 % | 1065.01 | 10.65 |
| %2 | % | Despeses indirectes en % sobre la partida (01/10/1996) | 2 % | 1075.66 | 21.51 |
|  |  | Total |  |  | 1097.17 |

**sadfsaf** u Connexió a punt de llum existent, inclos material, mà d'obra i mitjans necessaris per a la connexió a punt de llum..Tot inclós. (22/10/2009)
1 u × 216 = 216.00
Connexió a punt de llum existent, inclos material, mà d'obra i mitjans necessaris per a la connexió a punt de llum.Tot inclós.

**FGZZ0010** u Projecte de legalització <=5kW
1 u × 1235.04 = 1235.04
Redacció del projecte de legalització de l'enllumenat per a un armari de potència a legalitzar inferior o igual a 5 kW; visat per un col·legi professional incloent el certificat final d'obra; presentació a ICICT o ECA de tota la documentació necessària; lliurament de l'acta d'aprovació del projecte i de les instal·lacions. Tot inclòs.

| Codi | Ut | Descripció | Rendiment | Preu | Import |
|---|---|---|---|---|---|
| BGZZ0010 | u | Confecció+legalització projecte <=5kW (material) | 1 | 1235.04 | 1235.04 |
|  |  | Total |  |  | 1235.04 |

**FG000010** u Ampliació+adequació nova potència
1 u × 346.85 = 346.85
Ampliació i adequació a la nova potència, del quadre d'enllumenat existent "P", de les instal·lacions d'escomesa, comptatge, maniobra i protecció de línies.

| Codi | Ut | Descripció | Rendiment | Preu | Import |
|---|---|---|---|---|---|
| BG000010 | u | Ampliació+adequació nova potència (material) | 1 | 346.85 | 346.85 |
|  |  | Total |  |  | 346.85 |

| Amidament | Uts. | Parcial |
|---|---|---|
| quadre P | 1 | 1.000 |
| Total |  | 1 |

### 01.07 XARXA DE GAS (14/10/2009)
Import: 1340.73

**F2220050** m3 Excav.rases en roca <2m fondària
46.4 m3 × 24.17 = 1121.49

| Amidament | Uts. | Llarg | Ample | Alt | Parcial |
|---|---|---|---|---|---|
|  | 1 | 116.00 | 0.50 | 0.80 | 46.400 |
| Total |  |  |  |  | 46.4 |

**F2280121** m3 Rebliment rases <2m fondària, préstec exterior
29 m3 × 7.56 = 219.24

| Amidament | Uts. | Llarg | Ample | Alt | Parcial |
|---|---|---|---|---|---|
|  | 1 | 116.00 | 0.50 | 0.50 | 29.000 |
| Total |  |  |  |  | 29 |

### 01.08 XARXA TELEFONICA (14/10/2009)
Import: 5339.43

**FDG30225** m Canalització telef. 2 cond.PVC D110mm
117 m × 26.34 = 3081.78
Canalització telefònica per a 2 conductes, inclosa excavació en qualsevol classe de terreny, inclós roca, en zones d'elevada dificultat urbana amb presència de serveis i p.p. d'ajudes per localització i manteniment dels mateixos, col·locació de llit, tubs de PVC D 110 mm, formigó HM-20 i reblert compactat de les rases al 95% del PM, inclós càrrega i transport de sobrants a abocador amb pagament de cànon. Tot inclòs completament acabat.

| Codi | Ut | Descripció | Rendiment | Preu | Import |
|---|---|---|---|---|---|
| B064300C | m3 | Formigó HM-20/P/20/I,>=200kg/m3 ciment | 0.1 | 64.04 | 6.40 |
| C1315010 | h | Retroexcavadora petita | 0.123 | 42.27 | 5.20 |
| BG21RK10 | m | Tub rígid PVC,DN=110mm,impacte=12J,resist.compress.=250N,g=1,8mm (material) | 2.04 | 3.15 | 6.43 |
| A0140000 | h | Manobre | 0.123 | 16.44 | 2.02 |
| A0121000 | h | Oficial 1a | 0.123 | 19.72 | 2.43 |
| C133A0K0 | h | Picó vibrant,plac.60cm | 0.123 | 8.58 | 1.06 |
| B0311500 | t | Sorra pedra calc. 0-3,5 mm | 0.15 | 18.37 | 2.76 |
| A%NAAA | % | Despeses auxiliars | 1 % | 4.45 | 0.04 |
|  |  | Total |  |  | 26.34 |

**FDG30215** m Canalització telef. 2 cond.PVC D63mm
12 m × 15.87 = 190.44
Canalització telefónica per a 2 conductes, inclosa excavació en qualsevol classe de terreny, inclós roca, en zones d'elevada dificultat urbana amb presència de serveis i p.p. d'ajudes per localització i manteniment dels mateixos, col·locació de llit, tubs de PVC D 63 mm, formigó HM-20 i reblert compactat de les rases al 95% del PM, inclós càrrega i transport de sobrants a abocador amb pagament de cànon. Tot inclòs completament acabat.

| Codi | Ut | Descripció | Rendiment | Preu | Import |
|---|---|---|---|---|---|
| A0121000 | h | Oficial 1a | 0.069 | 19.72 | 1.36 |
| A0140000 | h | Manobre | 0.069 | 16.44 | 1.13 |
| B0311500 | t | Sorra pedra calc. 0-3,5 mm | 0.1 | 18.37 | 1.84 |
| B064300C | m3 | Formigó HM-20/P/20/I,>=200kg/m3 ciment | 0.08 | 64.04 | 5.12 |
| BG21RD10 | m | Tub rígid PVC,DN=63mm,impacte=6J,resist.compress.=250N,g=1,2mm (material) | 2.02 | 1.43 | 2.89 |
| C1315010 | h | Retroexcavadora petita | 0.069 | 42.27 | 2.92 |
| C133A0K0 | h | Picó vibrant,plac.60cm | 0.069 | 8.58 | 0.59 |
| A%NAAA | % | Despeses auxiliars | 1 % | 2.49 | 0.02 |
|  |  | Total |  |  | 15.87 |

**FDK20325** u Arqueta telèfons tipus HF-II s/bassament armari
3 u × 548.58 = 1645.74
Arqueta de registre per a telèfons tipus HF-II prefabricada de formigó armat-vibrat no pretensat. Inclosa entrada i connexions, inclou subministrament i col·locació, totalment acabad, amb drenatge a la base, segons plànols.

| Codi | Ut | Descripció | Rendiment | Preu | Import |
|---|---|---|---|---|---|
| A0121000 | h | Oficial 1a | 0.4 | 19.72 | 7.89 |
| A0140000 | h | Manobre | 0.799 | 16.44 | 13.14 |
| BDK20325 | u | Arqueta telèfons tipus HF-II s/bassament armari (material) | 1 | 518.6 | 518.60 |
| C1503000 | h | Camió grua (maquinària) | 0.19 | 46 | 8.74 |
| A%NAAA | % | Despeses auxiliars | 1 % | 21.03 | 0.21 |
|  |  | Total |  |  | 548.58 |

**FDK20355** u Arqueta telèfons tipus MF
2 u × 140.48 = 280.96
Arqueta de registre per a telèfons tipus MF prefabricada de formigó armat-vibrat no pretensat. Inclosa entrada i connexions, inclou subministrament i col·locació, totalment acabada amb drenatge a la base, segons plànols.

| Codi | Ut | Descripció | Rendiment | Preu | Import |
|---|---|---|---|---|---|
| A0121000 | h | Oficial 1a | 0.275 | 19.72 | 5.42 |
| A0140000 | h | Manobre | 0.55 | 16.44 | 9.04 |
| BDK20355 | u | Arqueta telèfons tipus MF (material) | 1 | 118.24 | 118.24 |
| C1503000 | h | Camió grua | 0.166 | 46 | 7.64 |
| A%NAAA | % | Despeses auxiliars | 1 % | 14.46 | 0.14 |
|  |  | Total |  |  | 140.48 |

**FP000010** u Connexió xarxa existent
1 u × 140.51 = 140.51
Connexió amb la xarxa existent, inclòs cata per a localització de la fita existent, el mandrilat del ùltim tram construït i la col·locació del fil de guia, segons normes de la companyia, deixant la connexió totalment acabada i en perfecte funcionament.

| Codi | Ut | Descripció | Rendiment | Preu | Import |
|---|---|---|---|---|---|
| BP000010 | u | Connexió xarxa existent (material) | 1 | 140.51 | 140.51 |
|  |  | Total |  |  | 140.51 |

### 01.09 XARXA CORPORATIVA (14/10/2009)
Import: 3736.62

**FDG5L009** m Canalització 2 conductes 125 mm
117 m × 20.92 = 2447.64
Canalització amb prisma tubular format per 2 conductes de tub de PE DN 125 mm de doble capa segons norma UNE-EN 50086-2-4, protegit amb dau de formigó HM-20. Inclou excavació en qualsevol classe de terreny, inclós roca, en zones d'elevada dificultat urbana amb presència de serveis i p.p. d'ajudes per localització i manteniment dels mateixos, rebliment i compactat de rasa al 95% del PM de rasa, col·locació de cinta de senyalització, fils guia en cada conducte, banda de protecció, maniguets d'unión, càrrega i transport de terres sobrants al gestor de residus o centre de reciclatge a qualsevol distància, amb estesa y compactació si s'escau i taxes d'abocament. Tot inclòs completament acabat, segons plànols.

| Codi | Ut | Descripció | Rendiment | Preu | Import |
|---|---|---|---|---|---|
| BDGZL002 | m | Fil guia (material) | 2 | 0.14 | 0.28 |
| BG22TL10 | m | Tub corbable corrugat PE,doble capa,DN=125mm,28J,450N,p/canal.soterrada (material) | 2.1 | 2.65 | 5.57 |
| BDGZU010 | m | Banda cont.plàstic,color,30cm | 1 | 0.11 | 0.11 |
| BDGZL004 | m | Separadors 125mm (material) | 3 | 0.49 | 1.47 |
| B2RA0100 | t | Deposició residus inerts (terres o runes p<750 kg/m3) (material) | 0.088 | 4.03 | 0.35 |
| B064300C | m3 | Formigó HM-20/P/20/I,>=200kg/m3 ciment | 0.076 | 64.04 | 4.87 |
| A0140000 | h | Manobre | 0.274 | 16.44 | 4.50 |
| A0121000 | h | Oficial 1a | 0.041 | 19.72 | 0.81 |
| BDGZL001 | m | Cinta senyalització (material) | 1 | 0.25 | 0.25 |
| F2220020 | m3 | Excav.rases <2m fondària | 0.328 | 5.29 | 1.74 |
| F2280120 | m3 | Rebliment rases <2m fondària, préstec interior | 0.24 | 3.83 | 0.92 |
| A%NAAA | % | Despeses auxiliars | 1 % | 5.31 | 0.05 |
|  |  | Total |  |  | 20.92 |

**FDK2L002** u Arqueta 70x70x85 cm en vorera
3 u × 429.66 = 1288.98
Arqueta per a telecomunicacions de 70x70x85 cm de dimensions interiors, en vorera, prefabricada de formigó, inclòs subministrament, col·locació, ganxo de tir i perfileria, marc, tapa de fundició dúctil B-125, execució d'entrades, connexions i segellat amb morter dels conductes, excavació de pou, càrrega, transport al gestor de residus o centre de reciclatge a qualsevol distància, amb estesa i compactació si s'escau. Tot inclòs completament acabat.

| Codi | Ut | Descripció | Rendiment | Preu | Import |
|---|---|---|---|---|---|
| BDKZL070 | u | Bastiment+tapa,fosa dúctil B-125,p/arqueta 70x70cm (material) | 1 | 110.5 | 110.50 |
| A0121000 | h | Oficial 1a | 0.241 | 19.72 | 4.75 |
| A0140000 | h | Manobre | 0.604 | 16.44 | 9.93 |
| B2RA0100 | t | Deposició residus inerts (terres o runes p<750 kg/m3) | 0.913 | 4.03 | 3.68 |
| BDK2L070 | u | Arqueta 70x70x85 cm (material) | 1 | 295.82 | 295.82 |
| F2220020 | m3 | Excav.rases <2m fondària | 0.913 | 5.29 | 4.83 |
| A%NAAA | % | Despeses auxiliars | 1 % | 14.68 | 0.15 |
|  |  | Total |  |  | 429.66 |

### 01.10 SENYALITZACIÓ
Import: 2101.15

**FBA10010** m Línia contínua 10cm pintura acrílica
62 m × 0.4 = 24.80
Pintat sobre paviment de línia contínua de 10 cm amb pintura reflectant acrílica blanca i microesferes de vidre amb màquina autopropulsada, inclou premarcatge, segons plànols. Tot inclòs.

| Codi | Ut | Descripció | Rendiment | Preu | Import |
|---|---|---|---|---|---|
| B8ZBU100 | kg | Pintura acrílica,p/marques vials (material) | 0.072 | 1.81 | 0.13 |
| C1B02AU0 | h | Màquina per a pintar marques vials, autopropulsada (maquinària) | 0.002 | 39.07 | 0.08 |
| A0121000 | h | Oficial 1a | 0.006 | 19.72 | 0.12 |
| A0140000 | h | Manobre | 0.004 | 16.44 | 0.07 |
| A%NAAA | % | Despeses auxiliars | 1 % | 0.19 | 0.00 |
|  |  | Total |  |  | 0.4 |

**FBA10110** m Línia discontínua 10cm pintura acrílica
56 m × 0.37 = 20.72
Pintat sobre paviment de línia discontínua de 10 cm amb pintura reflectant acrílica blanca i microesferes de vidre amb màquina autopropulsada, inclou premarcatge, segons plànols. Tot inclòs.

| Codi | Ut | Descripció | Rendiment | Preu | Import |
|---|---|---|---|---|---|
| A0121000 | h | Oficial 1a | 0.007 | 19.72 | 0.14 |
| C1B02AU0 | h | Màquina per a pintar marques vials, autopropulsada | 0.002 | 39.07 | 0.08 |
| A0140000 | h | Manobre | 0.005 | 16.44 | 0.08 |
| B8ZBU100 | kg | Pintura acrílica,p/marques vials | 0.036 | 1.81 | 0.07 |
| A%NAAA | % | Despeses auxiliars | 1 % | 0.22 | 0.00 |
|  |  | Total |  |  | 0.37 |

**FBA30010** m2 Pintat vial símbols i marques pintura acrílica
40 m2 × 9.46 = 378.40
Pintat sobre paviment de símbols i marques vials amb pintura reflectant acrílica blanca i microesferes de vidre, inclou premarcatge, segons plànols. Tot inclòs.

| Codi | Ut | Descripció | Rendiment | Preu | Import |
|---|---|---|---|---|---|
| A0121000 | h | Oficial 1a | 0.2 | 19.72 | 3.94 |
| C1B02B00 | h | Màquina p/pintar banda vial accionament manual (maquinària) | 0.067 | 29.37 | 1.97 |
| A0140000 | h | Manobre | 0.133 | 16.44 | 2.19 |
| B8ZBU100 | kg | Pintura acrílica,p/marques vials | 0.72 | 1.81 | 1.30 |
| A%NAAA | % | Despeses auxiliars | 1 % | 6.13 | 0.06 |
|  |  | Total |  |  | 9.46 |

| Amidament | Uts. | Llarg | Ample | Parcial |
|---|---|---|---|---|
| fletxes | 4 | 5.00 | 1.60 | 32.000 |
| cediu el pas | 1 | 5.00 | 1.60 | 8.000 |
| Total |  |  |  | 40 |

**FBA30020** m2 Pintat pas de vianants pintura acrílica
60 m2 × 6.39 = 383.40
Pintat sobre paviment de pas de vianants amb pintura reflectant acrílica blanca i miicroesferes de vidre, inclou premarcatge, segons plànlos. Tot inclòs.

| Codi | Ut | Descripció | Rendiment | Preu | Import |
|---|---|---|---|---|---|
| A0140000 | h | Manobre | 0.123 | 16.44 | 2.02 |
| B8ZBU100 | kg | Pintura acrílica,p/marques vials | 0.72 | 1.81 | 1.30 |
| A0121000 | h | Oficial 1a | 0.062 | 19.72 | 1.22 |
| C1B02B00 | h | Màquina p/pintar banda vial accionament manual | 0.062 | 29.37 | 1.82 |
| A%NAAA | % | Despeses auxiliars | 1 % | 3.24 | 0.03 |
|  |  | Total |  |  | 6.39 |

| Amidament | Uts. | Llarg | Ample | Parcial |
|---|---|---|---|---|
|  | 1 | 15.00 | 4.00 | 60.000 |
| Total |  |  |  | 60 |

**FBB10420** u Senyal circular D0,90m Alumini
3 u × 203.77 = 611.31
Senyal reflectant tipus Reflex-1, circular de 0,90 m, material alumini. Inclou subministrament i col·locació. Completament acabat, segons plànols.

| Codi | Ut | Descripció | Rendiment | Preu | Import |
|---|---|---|---|---|---|
| A0121000 | h | Oficial 1a | 2.174 | 19.72 | 42.87 |
| A0140000 | h | Manobre | 2.174 | 16.44 | 35.74 |
| BBM1B7U2 | u | Placa circular alumini,D=90cm làm.reflect.nivell 1 intens. (material) | 1 | 124.37 | 124.37 |
| A%NAAA | % | Despeses auxiliars | 1 % | 78.61 | 0.79 |
|  |  | Total |  |  | 203.77 |

**FBB20020** u Senyal quadrat 0,90m
2 u × 225.09 = 450.18
Senyal reflectant tipus Reflex-1, quadrat de 0,90 m. Inclou subministrament i col·locació. Completament acabat, segons plànols.

| Codi | Ut | Descripció | Rendiment | Preu | Import |
|---|---|---|---|---|---|
| A0121000 | h | Oficial 1a | 2.916 | 19.72 | 57.50 |
| A0140000 | h | Manobre | 2.916 | 16.44 | 47.94 |
| BBM13U16 | u | Senyal quadrat 0,90m (material) | 1 | 118.6 | 118.60 |
| A%NAAA | % | Despeses auxiliars | 1 % | 105.44 | 1.05 |
|  |  | Total |  |  | 225.09 |

**FBB10020** u Senyal triangular 0,90m
2 u × 116.17 = 232.34
Senyal reflectant tipus Reflex-1, triangular de 0,90 m. Inclou subministrament i col·locació. Completament acabat, segons plànols.

| Codi | Ut | Descripció | Rendiment | Preu | Import |
|---|---|---|---|---|---|
| A0140000 | h | Manobre | 1.502 | 16.44 | 24.69 |
| BBM112U2 | u | Placa triangular,90cm làm.reflect.nivell 1 intens+ pp.fixacions (material) | 1 | 61.32 | 61.32 |
| A0121000 | h | Oficial 1a | 1.502 | 19.72 | 29.62 |
| A%NAAA | % | Despeses auxiliars | 1 % | 54.31 | 0.54 |
|  |  | Total |  |  | 116.17 |

### 01.11 SEGURETAT I SALUT
Import: 3115

**segisal** u Partida de cobrament íntegre per les mesures de seguretat salut necessàries durant per a l'execució de les obres. (22/09/2009)
1 u × 3115 = 3115.00
Partida de cobrament íntegre per la implantació de mesures de seguretat salut necessàries durant per a l'execució de les obres.

## 02 SEGONA FASE - PA-32b (16/10/2009)
Import: 307992.49

### 02.01 DEMOLICIONS I ENDERROCS (16/10/2009)
Import: 6504.51

**F2160020** m3 Enderrocament murs
45.6 m3 × 10.42 = 475.15
Enderrocament de murs, tanques d'obra, marges, etc. de qualsevol material amb mitjans mecànics o manuals. Càrrega, condicionament de la zona afectada segons criteri de la Direcció Facultativa.Tria i acumulació dels residus a obra amb contenidors, sacs o altres sistemes, càrrega i transport al gestor de residus o centre de reciclatge autoritzat a qualsevol distància, tarifes (taxes, canons i despeses) si s'escau i tota la documentació acreditativa del procés de deposició del residu. Tot inclòs.

| Codi | Ut | Descripció | Rendiment | Preu | Import |
|---|---|---|---|---|---|
| B2RA0101 | t | Deposició residus inerts (terres o runes p>1.100 kg/m3) | 1.5 | 6.04 | 9.06 |
| C1311120 | h | Pala carregadora s/,mitjana,s/,pneumàtics 117kW | 0.01 | 56.03 | 0.56 |
| A0140000 | h | Manobre | 0.001 | 16.44 | 0.02 |
| C1501800 | h | Camió transp.12 t | 0.021 | 37.36 | 0.78 |
| A%NAAA | % | Despeses auxiliars | 1 % | 0.02 | 0.00 |
|  |  | Total |  |  | 10.42 |

| Amidament | Uts. | Llarg | Ample | Alt | Parcial |
|---|---|---|---|---|---|
| Zona escala | 1 | 12.00 | 0.50 | 4.00 | 24.000 |
|  | 1 | 27.00 | 0.50 | 1.60 | 21.600 |
| Total |  |  |  |  | 45.6 |

**F2190300** m2 Enderrocament paviment formigó
640 m2 × 5.18 = 3315.20
Enderrocament de paviment o base de formigó de qualsevol gruix amb mitjans mecànics o manuals. Tria i acumulació dels residus a obra amb contenidors, sacs o altres sistemes, càrrega i transport al gestor de residus o centre de reciclatge autoritzat a qualsevol distància, tarifes (taxes, canons i despeses) si s'escau i tota la documentació acreditativa del procés de deposició del residu. Tot inclòs.

| Codi | Ut | Descripció | Rendiment | Preu | Import |
|---|---|---|---|---|---|
| C1105A00 | h | Retroexcavadora amb martell trencador | 0.017 | 68.31 | 1.16 |
| C1311120 | h | Pala carregadora s/,mitjana,s/,pneumàtics 117kW | 0.017 | 56.03 | 0.95 |
| B2RA0101 | t | Deposició residus inerts (terres o runes p>1.100 kg/m3) | 0.3 | 6.04 | 1.81 |
| A0140000 | h | Manobre | 0.002 | 16.44 | 0.03 |
| C1501800 | h | Camió transp.12 t | 0.033 | 37.36 | 1.23 |
| A%NAAA | % | Despeses auxiliars | 1 % | 0.03 | 0.00 |
|  |  | Total |  |  | 5.18 |

| Amidament | Uts. | Llarg | Ample | Parcial |
|---|---|---|---|---|
| previsió | 1 | 40.00 | 16.00 | 640.000 |
| Total |  |  |  | 640 |

**F2190700** m Tall paviment disc
8 m × 5.22 = 41.76

| Amidament | Uts. | Llarg | Parcial |
|---|---|---|---|
| carrer Girona | 2 | 4.00 | 8.000 |
| Total |  |  | 8 |

**F2190710** m2 Fresat paviment asfàltic
340 m2 × 7.86 = 2672.40

| Amidament | Uts. | Llarg | Parcial |
|---|---|---|---|
| carrer Girona | 2 | 170.00 | 340.000 |
| Total |  |  | 340 |

### 02.02 MOVIMENT DE TERRES I PAVIMENTACIÓ (16/10/2009)
Import: 90455.94

**F2210010** m2 Esbrossada
640 m2 × 0.96 = 614.40
Esbrossada, tria i neteja del terreny, acumulació dels residus a obra amb contenidors, sacs o altres sistemes, càrrega i transport al gestor de residus o centre de reciclatge autoritzat a qualsevol distància, pagament de tarifes (taxes, canons i despeses) si s'escau i tota la documentació acreditativa del procés de deposició del residu. Tot inclòs.

| Codi | Ut | Descripció | Rendiment | Preu | Import |
|---|---|---|---|---|---|
| A0140000 | h | Manobre | 0.002 | 16.44 | 0.03 |
| B2RA0100 | t | Deposició residus inerts (terres o runes p<750 kg/m3) | 0.14 | 4.03 | 0.56 |
| C1311120 | h | Pala carregadora s/,mitjana,s/,pneumàtics 117kW | 0.002 | 56.03 | 0.11 |
| C1501800 | h | Camió transp.12 t | 0.007 | 37.36 | 0.26 |
| A%NAAA | % | Despeses auxiliars | 1 % | 0.03 | 0.00 |
|  |  | Total |  |  | 0.96 |

| Amidament | Uts. | Llarg | Ample | Parcial |
|---|---|---|---|---|
| plaça | 1 | 40.00 | 16.00 | 640.000 |
| Total |  |  |  | 640 |

**F2210220** m3 Excavació en desmunt en roca
384 m3 × 17.99 = 6908.16

| Amidament | Uts. | Llarg | Ample | Alt | Parcial |
|---|---|---|---|---|---|
| plaça | 1 | 40.00 | 16.00 | 0.60 | 384.000 |
| Total |  |  |  |  | 384 |

**F2270100** m2 Anivellació, refí, compactació
640 m2 × 1.38 = 883.20

| Amidament | Uts. | Llarg | Ample | Parcial |
|---|---|---|---|---|
| plaça | 1 | 40.00 | 16.00 | 640.000 |
| Total |  |  |  | 640 |

**F9310010** m3 Base granular tot-u artificial
160 m3 × 19.34 = 3094.40

| Amidament | Uts. | Llarg | Ample | Alt | Parcial |
|---|---|---|---|---|---|
|  | 1 | 40.00 | 16.00 | 0.25 | 160.000 |
| Total |  |  |  |  | 160 |

**F9360300** m2 Base formigó HA-25/B/20/IIa,g=20cm
640 m2 × 19.44 = 12441.60

| Amidament | Uts. | Llarg | Ample | Parcial |
|---|---|---|---|---|
|  | 1 | 40.00 | 16.00 | 640.000 |
| Total |  |  |  | 640 |

**F9B10020** m2 Paviment llambordes granítiques (llit morter)
64 m2 × 80.84 = 5173.76

| Amidament | Uts. | Llarg | Ample | Parcial |
|---|---|---|---|---|
| plaça | 1 | 8.00 | 8.00 | 64.000 |
| Total |  |  |  | 64 |

**F9B10022** m2 Paviment peces 40x20 granítiques (llit morter)
607.68 m2 × 89.13 = 54162.52

| Amidament | Uts. | Llarg | Ample | Parcial |
|---|---|---|---|---|
| plaça | 1 | 40.00 | 16.00 | 640.000 |
| deduir llambordes | -1 | 8.00 | 8.00 | -64.000 |
| escales | 1 | 9.60 | 3.30 | 31.680 |
| Total |  |  |  | 607.68 |

**F9H10020** t Aglomerat asfàltic rodadura D-12 granític
61.2 t × 55.75 = 3411.90

| Amidament | Uts. | Llarg | Ample | Alt | Parcial |
|---|---|---|---|---|---|
| carrer Girona | 2.4 | 170.00 | 3.00 | 0.05 | 61.200 |
| Total |  |  |  |  | 61.2 |

**senyal** u Senyalitzacio horitzontal (18/11/2009)
1 u × 3766 = 3766.00
Partida per reposició de la senyalització horitzontal, inclou pintat de línies, passos de vianants, fletxes i totes les senyals horitzontals, d'acord amb les indicacions dels serveis tècnics municipals.

### 02.03 XARXA D'AIGUA (16/10/2009)
Import: 5961.51

**F2220050** m3 Excav.rases en roca <2m fondària
24.78 m3 × 24.17 = 598.93

| Amidament | Uts. | Llarg | Ample | Alt | Parcial |
|---|---|---|---|---|---|
| plaça | 1 | 59.00 | 0.60 | 0.70 | 24.780 |
| Total |  |  |  |  | 24.78 |

**F2280121** m3 Rebliment rases <2m fondària, préstec exterior
14.16 m3 × 7.56 = 107.05

| Amidament | Uts. | Llarg | Ample | Alt | Parcial |
|---|---|---|---|---|---|
| plaça | 1 | 59.00 | 0.60 | 0.40 | 14.160 |
| Total |  |  |  |  | 14.16 |

**FF320025** m Conducció fosa D150mm
59 m × 40.24 = 2374.16

| Amidament | Uts. | Llarg | Parcial |
|---|---|---|---|
| plaça | 1 | 59.00 | 59.000 |
| Total |  |  | 59 |

**FN120140** u Vàlvula comporta fosa a/eix extensió D150mm
1 u × 460.79 = 460.79

**FJS10173** u Boca reg D45mm amb comptador
1 u × 304.19 = 304.19

**FJZ10001** u Connexió amb xarxa d'aigua potable
1 u × 2116.39 = 2116.39

| Amidament | Uts. | Parcial |
|---|---|---|
| cr Girona | 1 | 1.000 |
| Total |  | 1 |

### 02.04 XARXA DE CLAVEGUERAM (16/10/2009)
Import: 7331.81

**F2220050** m3 Excav.rases en roca <2m fondària
52.68 m3 × 24.17 = 1273.28

| Amidament | Uts. | Llarg | Ample | Alt | Parcial |
|---|---|---|---|---|---|
| PR1-PR2 | 1 | 18.00 | 1.00 | 1.70 | 30.600 |
| escomeses habitatges | 2 | 4.50 | 0.80 | 1.20 | 8.640 |
| escomeses embornals | 7 | 2.00 | 0.80 | 1.20 | 13.440 |
| Total |  |  |  |  | 52.68 |

**F2280121** m3 Rebliment rases <2m fondària, préstec exterior
37.22 m3 × 7.56 = 281.38

| Amidament | Uts. | Llarg | Ample | Alt | Parcial |
|---|---|---|---|---|---|
| PR1-PR2 | 1 | 18.00 | 1.00 | 1.25 | 22.500 |
| escomeses habitatges | 2 | 4.50 | 0.80 | 0.80 | 5.760 |
| escomeses embornals | 7 | 2.00 | 0.80 | 0.80 | 8.960 |
| Total |  |  |  |  | 37.22 |

**458944** m Tub P.V.C. rígid corrugat, color teula, SN-8 DN 250 mm, protegida.
23 m × 42.25 = 971.75

| Amidament | Uts. | Llarg | Parcial |
|---|---|---|---|
| escomeses habitatges | 2 | 4.50 | 9.000 |
| escomeses embornals | 7 | 2.00 | 14.000 |
| Total |  |  | 23 |

**FD7J0115** m Tub PVC DN400mm, prot.HM-20
18 m × 51.6 = 928.80

| Amidament | Uts. | Llarg | Parcial |
|---|---|---|---|
| PR1-PR2 | 1 | 18.00 | 18.000 |
| Total |  |  | 18 |

**30007** U Embornal sifònic
9 U × 203.86 = 1834.74

**FDD10010** u Pou registre tipus ''D'' circular
2 u × 642.03 = 1284.06

| Amidament | Uts. | Parcial |
|---|---|---|
| plaça | 2 | 2.000 |
| Total |  | 2 |

**FD7Z0130** u Connexió a pou/clavegueram existent
1 u × 757.8 = 757.80

| Amidament | Uts. | Parcial |
|---|---|---|
| a primera fase | 1 | 1.000 |
| Total |  | 1 |

### 02.05 XARXA ENLLUMENAT PÚBLIC (16/10/2009)
Import: 11292.26

**EP92021** u Retirada de punt de llum existent.
2 u × 76.16 = 152.32

**FDG50210** m Canalització enllumenat, PE D90mm
71 m × 12.79 = 908.09

| Amidament | Uts. | Llarg | Parcial |
|---|---|---|---|
| plaça | 1 | 71.00 | 71.000 |
| Total |  |  | 71 |

**FDG50220** m Canalització enllumenat pas calçada, PE D125mm
12 m × 21.45 = 257.40

| Amidament | Uts. | Llarg | Parcial |
|---|---|---|---|
| previsió | 1 | 12.00 | 12.000 |
| Total |  |  | 12 |

**FG310015** m Conductor Cu armat RVFV, 4x6mm
78.1 m × 5.56 = 434.24

| Amidament | Uts. | Llarg | Parcial |
|---|---|---|---|
| plaça | 1.1 | 71.00 | 78.100 |
| Total |  |  | 78.1 |

**FG310005** m Conductor Cu armat RVFV, 2x2,5mm2
78.1 m × 1.62 = 126.52

| Amidament | Uts. | Llarg | Parcial |
|---|---|---|---|
| plaça | 1.1 | 71.00 | 78.100 |
| Total |  |  | 78.1 |

**FG380020** m Cable nu Cu 35mm2,enllum.
78.1 m × 4.54 = 354.57

| Amidament | Uts. | Llarg | Parcial |
|---|---|---|---|
| plaça | 1.1 | 71.00 | 78.100 |
| Total |  |  | 78.1 |

**pkikjhjc** u Cimentació columnes 6,00 m.
5 u × 178.24 = 891.20

**FGD20010** u Placa terra
4 u × 36.81 = 147.24

**EP91992b70** U Columna 6,00 m columna acer + lluminària LRA-70460 Ros Alguer 70 W VMH. (02/11/2009)
6 U × 1094.94 = 6569.64
Subministre i col·locació de columna d'acer galvanitzat de diàmetre nominal de 168 mm. amb remat superior d'acer galvanitzat, de 6,05 m d'alçada i 4 mm. de gruix de Ros Alguer o similar, amb lluminària model Badila, LRA-75751-G, de Ros Alguer o similar format per pantalla de cos superior esfèric i plataforma de planxa d'alumini amb cobertura de làmpara de vidre trempat de 5 mm. amb grau de protecció IP-66 classe 1, inclosa brida de subjecció, amb làmpada de 70 W de VMH i equip auxiliar format per: equip de doble nivell, arrencadors, fusibles, reactància, condensador, placa de borns, fusibles 6 A i material auxiliar a l'interior de cofret de protecció i cable d'alimentació tipus RV 0,6/1KV de 4x2,5 mm2, inclòs pintat, amb una mà d'imprimació per galvanitzat i dues mans de pintura per exterior a escollir i numeració de la mateixa segons indicacions dels Serveis Tècnics Municipals.

| Codi | Ut | Descripció | Rendiment | Preu | Import |
|---|---|---|---|---|---|
| BMEL01012b | U | Columna d'acer galvanitzat de diàmetre nominal de 168 mm., de 5,00 m d'alçada de Ros Alguer o similar. | 1 | 575 | 575.00 |
| BMEL8783b | U | Lluminària model LRA-75751-G de Ros Alguer o similar. | 1 | 344.2 | 344.20 |
| BMEL01014b70 | U | Làmpada de 70 W, vapor de mercuri amb halogenurs. (material; 02/11/2009) | 1 | 21.58 | 21.58 |
| BMEL2002 | U | Caixa connexió i protecció fusibles i borns i connexions | 1 | 10.52 | 10.52 |
| BMELK090b70 | U | Equip auxiliar: arrencadors, fusibles, condensador i reactància per làmpada VMH de 70 W. (material; 02/11/2009) | 1 | 22.3 | 22.30 |
| BMEL01019 | M | Pintat columnes amb dos mans imprimació + dos pintura + numeració. | 1 | 30.15 | 30.15 |
| A012H000 | h | Oficial 1a electricista | 1.25 | 20.37 | 25.46 |
| A013H000 | h | Ajudant electricista | 1.5 | 17.58 | 26.37 |
| CABLE | M | Conductor termoplàstic especial 4x2.5mm2 1KV t.s. inclòs col.locació i connexió. | 6 | 1.21 | 7.26 |
| %1 | % | Mitjans auxiliars i despeses indirectes en % sobre la partida | 1 % | 1062.84 | 10.63 |
| %2 | % | Despeses indirectes en % sobre la partida | 2 % | 1073.47 | 21.47 |
|  |  | Total |  |  | 1094.94 |

**sadfsaf** u Connexió a punt de llum existent, inclos material, mà d'obra i mitjans necessaris per a la connexió a punt de llum..Tot inclós.
1 u × 216 = 216.00

**FGZZ0010** u Projecte de legalització <=5kW
1 u × 1235.04 = 1235.04

### 02.06 ELECTRIFICACIÓ (16/10/2009)
Import: 82003.64

**CGP** u Caixa General de Protecció de 3 x400 A. (07/03/2006)
1 u × 1204 = 1204.00
Subministre i col·locació de caixa general de protecció formada per envolvent de doble aïllament serie CPV de PRFC, amb bases NH, 3x400 A, esquema 9 (CGP-9-400A) de Hazemeyer o similar, col·locada a l'interior d'armari, inclòs armari prefabricat de formigó en un bloc amb porta metàl·lica amb pany i clau de companyia, d'acord amb detalls de plànols, amb 3 passatubs de PE 160 mm, inclòs pintat de la totalitat amb una ma d'imprimació i dues mans de pintura per exteriors de color de la façana. Tot inclòs completament acabat i connexionat de cables d'entrada i sortida.

| Amidament | Uts. | Parcial |
|---|---|---|
| Edifici habitatges | 1 | 1.000 |
| Total |  | 1 |

**prescomp** u Execució i modificació de la xarxa elèctrica segons pressupost Fecsa (21/10/2009)
1 u × 80799.64 = 80799.64
Treballs per a l'execució de la xarxa de baixa tensió i mitja tensió segons estudi tècnic econòmic de la companyia distribuïdora Fecsa Endesa, inclos estesa de línies de mitja, baixa tensió i estació transformadora de 1000 KVA, segons planols de la companyia i obra civil associada necessària, retirada de línies aèries existents i suports de qualsevol tipus existents a l'interior de l'àmbit, inclòs permisos necessaris per a l'execució de les obres, inclos legalització i posada en servei de les instal·lacions de baixa i mitja tensió. Tot inclòs completament acabat i en servei.

### 02.07 XARXA DE GAS (16/10/2009)
Import: 566.34

**F2220050** m3 Excav.rases en roca <2m fondària
19.6 m3 × 24.17 = 473.73

| Amidament | Uts. | Llarg | Ample | Alt | Parcial |
|---|---|---|---|---|---|
|  | 1 | 49.00 | 0.50 | 0.80 | 19.600 |
| Total |  |  |  |  | 19.6 |

**F2280121** m3 Rebliment rases <2m fondària, préstec exterior
12.25 m3 × 7.56 = 92.61

| Amidament | Uts. | Llarg | Ample | Alt | Parcial |
|---|---|---|---|---|---|
|  | 1 | 49.00 | 0.50 | 0.50 | 12.250 |
| Total |  |  |  |  | 12.25 |

### 02.08 XARXA TELEFONICA (16/10/2009)
Import: 5339.43

**FDG30225** m Canalització telef. 2 cond.PVC D110mm
117 m × 26.34 = 3081.78

**FDG30215** m Canalització telef. 2 cond.PVC D63mm
12 m × 15.87 = 190.44

**FDK20355** u Arqueta telèfons tipus MF
2 u × 140.48 = 280.96

**FDK20325** u Arqueta telèfons tipus HF-II s/bassament armari
3 u × 548.58 = 1645.74

**FP000010** u Connexió xarxa existent
1 u × 140.51 = 140.51

### 02.09 JARDINERIA I REG (16/10/2009)
Import: 3075.95

**FRmelia** u Subministrament i plantació de melia azederach 18/20 cm (22/09/2009)
6 u × 58.49 = 350.94
Subministrament, obertura de clot iplantació de melia azederach 18/20 cm de perímetre de tronc a 1 m de terra, copat com a mínim de 2,5 m d'alçada amb la copa ben formada i arrel nua.

| Amidament | Uts. | Parcial |
|---|---|---|
| plaça | 6 | 6.000 |
| Total |  | 6 |

**F96A0020** m Vorada acer inox AISI 316 h=20cm,g=8mm
33.6 m × 42.41 = 1424.98
Vorada metàl·lica d'acer inoxidable AISI 316 per formació d'escocell de 20 cm d'alçària i 8 mm de gruix, amb potes d'ancoratge cada 50 cm, amb base de formigó HM-20, inclou subministrament, col·locació i i p.p. de peces especials, segons plànols. Tot inclòs completament acabat.

| Codi | Ut | Descripció | Rendiment | Preu | Import |
|---|---|---|---|---|---|
| A0140000 | h | Manobre | 0.067 | 16.44 | 1.10 |
| B064300C | m3 | Formigó HM-20/P/20/I,>=200kg/m3 ciment | 0.01 | 64.04 | 0.64 |
| A0121000 | h | Oficial 1a | 0.067 | 19.72 | 1.32 |
| B96A0020 | m | Vorada xapa acer inoxidable 8x200mm (material) | 1 | 39.33 | 39.33 |
| A%NAAA | % | Despeses auxiliars | 1 % | 2.42 | 0.02 |
|  |  | Total |  |  | 42.41 |

| Amidament | Uts. | Llarg | Parcial |
|---|---|---|---|
| escocells | 8 | 4.20 | 33.600 |
| Total |  |  | 33.6 |

**FFB20220** m Conducció PEBD PE-40 D32mm, PN 10bar
26 m × 1.97 = 51.22
Conducció de polietilè de 32 mm de diàmetre exterior, de baixa densitat PE-40 i 10 bar de pressió nominal, inclòs subministrament, col·locació, unió i p.p. peces especials. Tot inclòs completament acabat.

| Codi | Ut | Descripció | Rendiment | Preu | Import |
|---|---|---|---|---|---|
| A012M000 | h | Oficial 1a muntador | 0.031 | 20.37 | 0.63 |
| A013M000 | h | Ajudant muntador | 0.031 | 17.61 | 0.55 |
| BFB20220 | m | Tub PEBD PE-40 D32mm, PN 10bar (material) | 1.02 | 0.76 | 0.78 |
| A%NAAA | % | Despeses auxiliars | 1 % | 1.18 | 0.01 |
|  |  | Total |  |  | 1.97 |

**FJS50010** m Canonada PE,degoters autocompensats c/0,3m,2,3 l/h
9.6 m × 1.67 = 16.03
Conducció de polietilè de 17 mm de diàmetre exterior i 14,6 mm de diàmetre interior, amb degoters autocompensants integrats i disposats cada 0,3 m., amb cabal nominal de 2,3 l/h, amb mecanisme antisucció, amb barrera física contra l'entrada d'arrels i presa d'aigua a través de filtre de 130 mm2. Inclou subministrament, col·locació, excavació i rebliment de rasa de 0,1x0,1 m, i part proporcional de peces de connexió. Tot inclòs completament acabat.

| Codi | Ut | Descripció | Rendiment | Preu | Import |
|---|---|---|---|---|---|
| A012M000 | h | Oficial 1a muntador | 0.019 | 20.37 | 0.39 |
| A013M000 | h | Ajudant muntador | 0.019 | 17.61 | 0.33 |
| BJS50010 | m | Canonada PE degoters autocom.c/0,3m 2,3 l/h (material) | 1 | 0.94 | 0.94 |
| A%NAAA | % | Despeses auxiliars | 1 % | 0.72 | 0.01 |
|  |  | Total |  |  | 1.67 |

| Amidament | Uts. | Llarg | Parcial |
|---|---|---|---|
|  | 6 | 1.60 | 9.600 |
| Total |  |  | 9.6 |

**426tre** U Centre control reg 2 sortides
1 U × 1232.78 = 1232.78
Centre de control per a reg automàtic per degoteig de fins a 2 sectors independents, amb comptador tipus Woltmann segons especificacions d'Ematsa, filtre d'anelles, vàlvules de comporta, vàlvules de bola, electrovàlvules, reguladors de pressió, filtre d'anelles, manòmetres i 2 caixes de connexions amb programador per a 2 estacions en caixa estanca i amb pila inclosa i programació de les mateixes, segons esquemes hidràulics i plànols de planta de reg. Totalment instal·lat i en condicons de funcionament. Inclosa arqueta d'obra de fàbrica de 150x150x75 cm dimensions interior, construida a base de totxo gafa, arrebossat i lliscat amb morter de CP interiorment, solera de formigó HM-20, de 15 cm de gruix amb drenatge i base de grava, bastiment i tapes de fosa dúctil, i connexió a xarxa municipal de FC 350 mm amb peces especials i accessoris amb canonada de PEAD de 140 mm, 10 atm, de fins 8 m de longitud inclòs comptador Woltmann i pagament a Ematsa dels drets de connexió, inclosos materials i accesoris.

| Codi | Ut | Descripció | Rendiment | Preu | Import |
|---|---|---|---|---|---|
| rgfdv | U | Centre de control per a reg automàtic amb 2 sectors independents, amb comptador, filtre d'anelles, vàlvules de comporta, vàlvules de bola, electrovàlvules, reguladors de pressió, filtre d'anelles, manòmetres i 2 caixes de connexions per a 4 estacions, seg (material) | 1 | 1063.2 | 1063.20 |
| A012P000 | h | Oficial 1a jardiner (mà d'obra) | 8 | 16.68 | 133.44 |
| %1 | % | Mitjans auxiliars i despeses indirectes en % sobre la partida | 1 % | 1196.64 | 11.97 |
| %2 | % | Despeses indirectes en % sobre la partida | 2 % | 1208.61 | 24.17 |
|  |  | Total |  |  | 1232.78 |

### 02.10 OBRA CIVIL CT (21/10/2009)
Import: 60160.2

**F2220040** m3 Excav.rases en roca>=2m fondària
525.6 m3 × 26.37 = 13860.07

| Amidament | Uts. | Llarg | Ample | Alt | Parcial |
|---|---|---|---|---|---|
| obra civil CT | 1 | 12.00 | 7.30 | 6.00 | 525.600 |
| Total |  |  |  |  | 525.6 |

**E3Z112Q1** m2 CAPA NETEJA+ANIVELL. G=10CM, HM-20/P/40/I, CAMIÓ
32 m2 × 8.82 = 282.24
CAPA DE NETEJA I ANIVELLAMENT DE 10 CM DE GRUIX DE FORMIGÓ HM-20/P/40/I, DE CONSISTÈNCIA PLÀSTICA I GRANDÀRIA MÀXIMA DEL GRANULAT 40 MM, ABOCAT DES DE CAMIÓ AMB BOMBA I A QUALSEVOL FONDÀRIA.

| Codi | Ut | Descripció | Rendiment | Preu | Import |
|---|---|---|---|---|---|
| B064500C | m3 | Formigó HM-20/P/40/I,>=200kg/m3 ciment (material) | 0.1 | 54.93 | 5.49 |
| A0122000 | h | Oficial 1ª paleta | 0.075 | 11.06 | 0.83 |
| A0140000 | h | Manobre | 0.15 | 16.44 | 2.47 |
| A%NAAA | % | Despeses auxiliars | 1 % | 3.30 | 0.03 |
|  |  | Total |  |  | 8.82 |

| Amidament | Uts. | Llarg | Ample | Parcial |
|---|---|---|---|---|
| recinte CT | 1 | 8.00 | 4.00 | 32.000 |
| Total |  |  |  | 32 |

**E31DD100** m2 Encofrat tauler rasa/pou fonament
30 m2 × 21.03 = 630.90
Encofrat amb tauler de fusta per a rases i pous de fonaments

| Codi | Ut | Descripció | Rendiment | Preu | Import |
|---|---|---|---|---|---|
| B0A14300 | kg | Filferro recuit,D=3mm (material) | 0.102 | 0.9 | 0.09 |
| A0133000 | H | AJUDANT D'ENCOFRADOR (mà d'obra) | 0.5 | 18.36 | 9.18 |
| B0A31000 | kg | Clau acer | 0.15 | 1.15 | 0.17 |
| B0D21030 | m | Tauló fusta pi p/10 usos | 3 | 0.45 | 1.35 |
| B0D31000 | m3 | Llata fusta pi | 0.002 | 210.79 | 0.42 |
| B0D71130 | M2 | TAULER DE FUSTA DE PI,10 USOS,G=22MM (material) | 1.1 | 1.2 | 1.32 |
| B0DZA000 | L | DESENCOFRANT (material) | 0.03 | 2.13 | 0.06 |
| A0123000 | H | OFICIAL 1A ENCOFRADOR (mà d'obra) | 0.4 | 20.67 | 8.27 |
| A%NAAA | % | Despeses auxiliars | 1 % | 17.45 | 0.17 |
|  |  | Total |  |  | 21.03 |

| Amidament | Uts. | Llarg | Ample | Parcial |
|---|---|---|---|---|
| sabata mur | 2 | 8.00 | 0.60 | 9.600 |
|  | 2 | 4.00 | 0.60 | 4.800 |
|  | 2 | 1.80 | 0.60 | 2.160 |
| sabata pilar | 4 | 1.60 | 0.60 | 3.840 |
| interior recinte | 8 | 2.00 | 0.60 | 9.600 |
| Total |  |  |  | 30 |

**E31B3000** kg Acer b/corrugada,B 500 S,p/armadura rasa/pou
1236.35 kg × 1.22 = 1508.35
Acer en barres corrugades B 500 S de límit elàstic >= 500 N/mm2, per a l'armadura de rases i pous

| Codi | Ut | Descripció | Rendiment | Preu | Import |
|---|---|---|---|---|---|
| B0A14200 | kg | Filferro recuit,D=1,3mm (material) | 0.005 | 1.06 | 0.01 |
| D0B2A100 | kg | Acer b/corrug.obra man.taller B 500 S | 1 | 0.92 | 0.92 |
| A0134000 | h | Ajudant ferrallista (mà d'obra) | 0.008 | 19.53 | 0.16 |
| A0124000 | h | Oficial 1a ferrallista (mà d'obra) | 0.006 | 21.99 | 0.13 |
| A%NAAA | % | Despeses auxiliars | 1 % | 0.29 | 0.00 |
|  |  | Total |  |  | 1.22 |

| Amidament | Uts. | Llarg | Ample | Parcial |
|---|---|---|---|---|
| sabata mur (quantia 42 kg/m) | 1 | 12.00 | 42.00 | 504.000 |
| sabata pilar | 1 | 32.35 |  | 32.350 |
| biga centradora | 1 | 700.00 |  | 700.000 |
| Total |  |  |  | 1236.35 |

**E31522H3** m3 Formigó rasa/pou fonament,HA-25/B/20/IIa,cubilot
19.327 m3 × 87.36 = 1688.41
Formigó per a rases i pous de fonaments, HA-25/B/20/IIa, de consistència tova i grandària màxima del granulat 20 mm, abocat amb cubilot i vibrat.

| Codi | Ut | Descripció | Rendiment | Preu | Import |
|---|---|---|---|---|---|
| A0140000 | h | Manobre | 0.44 | 16.44 | 7.23 |
| B065960B | m3 | Formigó HA-25/B/20/IIa,>=275kg/m3 ciment | 1.1 | 72.78 | 80.06 |
| A%NAAA | % | Despeses auxiliars | 1 % | 7.23 | 0.07 |
|  |  | Total |  |  | 87.36 |

| Amidament | Uts. | Llarg | Ample | Alt | Parcial |
|---|---|---|---|---|---|
| sabata mur | 1 | 12.00 | 1.80 | 0.50 | 10.800 |
| sabata pilar | 1 | 1.70 | 1.85 | 0.60 | 1.887 |
| interior recinte | 1 | 4.00 | 5.00 | 0.30 | 6.000 |
| biga centradora | 1 | 4.00 | 0.40 | 0.40 | 0.640 |
| Total |  |  |  |  | 19.327 |

**E32D1A26** m2 Muntatge+desm.1 cara encofrat,plafó met.250x50cm,p/mur conten.rectil.,2c.,h<=6m,form.vist
120 m2 × 23.08 = 2769.60
Muntatge i desmuntatge d'una cara d'encofrat amb plafó metàl.lic de 250x50 cm, per a murs de contenció de base rectilínia encofrats a dues cares, d'una alçària <=6 m, per a deixar el formigó vist

| Codi | Ut | Descripció | Rendiment | Preu | Import |
|---|---|---|---|---|---|
| B0D21030 | m | Tauló fusta pi p/10 usos | 2 | 0.45 | 0.90 |
| B0DZP600 | u | Part propor.elem.aux.plafó met.50x250cm (material) | 1 | 0.45 | 0.45 |
| B0DZA000 | L | DESENCOFRANT | 0.1 | 2.13 | 0.21 |
| B0D81650 | m2 | Plafó metàl.lic50x250cm,20usos (material) | 1.103 | 2.89 | 3.19 |
| B0D625A0 | cu | Puntal metàl.lic telescòpic h=3m,150usos (material) | 0.01 | 8.15 | 0.08 |
| B0A31000 | kg | Clau acer | 0.101 | 1.15 | 0.12 |
| A0133000 | H | AJUDANT D'ENCOFRADOR | 0.455 | 18.36 | 8.35 |
| A0123000 | H | OFICIAL 1A ENCOFRADOR | 0.455 | 20.67 | 9.40 |
| B0D629A0 | cu | Puntal metàl.lic telescòpic h=5m,150usos (material) | 0.01 | 19.56 | 0.20 |
| A%NAAA | % | Despeses auxiliars | 1 % | 17.75 | 0.18 |
|  |  | Total |  |  | 23.08 |

| Amidament | Uts. | Llarg | Ample | Parcial |
|---|---|---|---|---|
| mur | 2 | 8.00 | 5.00 | 80.000 |
|  | 2 | 4.00 | 5.00 | 40.000 |
| Total |  |  |  | 120 |

**E32B300Q** kg Acer b/corrugada,B 500 S p/armadura mur cont.h<=6m
1684.32 kg × 1.38 = 2324.36
Acer en barres corrugades B 500 S de límit elàstic >= 500 N/mm2, per a l'armadura de murs de contenció, d'una alçària màxima de 6 m

| Codi | Ut | Descripció | Rendiment | Preu | Import |
|---|---|---|---|---|---|
| A0124000 | h | Oficial 1a ferrallista | 0.01 | 21.99 | 0.22 |
| A0134000 | h | Ajudant ferrallista | 0.012 | 19.53 | 0.23 |
| B0A14200 | kg | Filferro recuit,D=1,3mm | 0.006 | 1.06 | 0.01 |
| D0B2A100 | kg | Acer b/corrug.obra man.taller B 500 S | 1 | 0.92 | 0.92 |
| A%NAAA | % | Despeses auxiliars | 1 % | 0.45 | 0.00 |
|  |  | Total |  |  | 1.38 |

| Amidament | Uts. | Llarg | Ample | Parcial |
|---|---|---|---|---|
| quantia mur (140,36 kg/m) | 1 | 12.00 | 140.36 | 1684.320 |
| Total |  |  |  | 1684.32 |

**E45218H4** m3 Formigó p/mur, HA-25/B/20/IIa,bomba
16.2 m3 × 99.37 = 1609.79
Formigó per a mur, HA-25/B/20/IIa, de consistència tova i grandària màxima del granulat 20 mm, abocat amb bomba i vibrat.

| Codi | Ut | Descripció | Rendiment | Preu | Import |
|---|---|---|---|---|---|
| B065960B | m3 | Formigó HA-25/B/20/IIa,>=275kg/m3 ciment | 1.05 | 72.78 | 76.42 |
| C1701100 | h | Camió bomba formigonar (maquinària) | 0.125 | 151.25 | 18.91 |
| A0122000 | h | Oficial 1ª paleta | 0.051 | 11.06 | 0.56 |
| A0140000 | h | Manobre | 0.209 | 16.44 | 3.44 |
| A%NAAA | % | Despeses auxiliars | 1 % | 4.00 | 0.04 |
|  |  | Total |  |  | 99.37 |

| Amidament | Uts. | Llarg | Ample | Alt | Parcial |
|---|---|---|---|---|---|
| mur | 1 | 8.00 | 0.30 | 4.50 | 10.800 |
|  | 1 | 4.00 | 0.30 | 4.50 | 5.400 |
| Total |  |  |  |  | 16.2 |

**E38D1100** m2 Encofrat plafó metàl.lic p/trava/pilar.
7.2 m2 × 17.9 = 128.88
Encofrat amb plafó metàl.lic per a traves i pilarets

| Codi | Ut | Descripció | Rendiment | Preu | Import |
|---|---|---|---|---|---|
| A0133000 | H | AJUDANT D'ENCOFRADOR | 0.4 | 18.36 | 7.34 |
| B0DZP300 | u | Part propor.elem.aux.plafó met.50x60cm (material) | 1 | 0.22 | 0.22 |
| B0DZA000 | L | DESENCOFRANT | 0.05 | 2.13 | 0.11 |
| B0DZ4000 | m | Fleix (material) | 0.2 | 0.2 | 0.04 |
| B0D81380 | m2 | Plafó metàl.lic50x60cm,50usos (material) | 1.1 | 1 | 1.10 |
| B0D31000 | m3 | Llata fusta pi | 0.002 | 210.79 | 0.42 |
| B0A31000 | kg | Clau acer | 0.101 | 1.15 | 0.12 |
| A0123000 | H | OFICIAL 1A ENCOFRADOR | 0.35 | 20.67 | 7.23 |
| B0D21030 | m | Tauló fusta pi p/10 usos | 2.599 | 0.45 | 1.17 |
| A%NAAA | % | Despeses auxiliars | 1 % | 14.57 | 0.15 |
|  |  | Total |  |  | 17.9 |

| Amidament | Uts. | Ample | Alt | Parcial |
|---|---|---|---|---|
| pilar | 4 | 0.40 | 4.50 | 7.200 |
| Total |  |  |  | 7.2 |

**E38B3000** kg Acer b/corrugada, B 500 S p/armadura trava/pilar.
117 kg × 1.24 = 145.08
Acer en barres corrugades B 500 S de límit elàstic >= 500 N/mm2, per a l'armadura de traves i pilarets

| Codi | Ut | Descripció | Rendiment | Preu | Import |
|---|---|---|---|---|---|
| D0B2A100 | kg | Acer b/corrug.obra man.taller B 500 S | 1 | 0.92 | 0.92 |
| B0A14200 | kg | Filferro recuit,D=1,3mm | 0.006 | 1.06 | 0.01 |
| A0124000 | h | Oficial 1a ferrallista | 0.007 | 21.99 | 0.15 |
| A0134000 | h | Ajudant ferrallista | 0.008 | 19.53 | 0.16 |
| A%NAAA | % | Despeses auxiliars | 1 % | 0.31 | 0.00 |
|  |  | Total |  |  | 1.24 |

| Amidament | Uts. | Parcial |
|---|---|---|
| pilar | 117 | 117.000 |
| Total |  | 117 |

**E38515H3** m3 Formigó p/trava/pilar.,HA-25/B/20/IIa,tova,20mm,cubilot
0.72 m3 × 83.41 = 60.06
Formigó per a traves i pilarets, HA-25/B/20/IIa, de consistència tova i grandària màxima del granulat 20 mm, abocat amb cubilot

| Codi | Ut | Descripció | Rendiment | Preu | Import |
|---|---|---|---|---|---|
| A0122000 | h | Oficial 1ª paleta | 0.09 | 11.06 | 1.00 |
| A0140000 | h | Manobre | 0.36 | 16.44 | 5.92 |
| B065960B | m3 | Formigó HA-25/B/20/IIa,>=275kg/m3 ciment | 1.05 | 72.78 | 76.42 |
| A%NAAA | % | Despeses auxiliars | 1 % | 6.92 | 0.07 |
|  |  | Total |  |  | 83.41 |

| Amidament | Uts. | Llarg | Ample | Alt | Parcial |
|---|---|---|---|---|---|
| pilar | 1 | 0.40 | 0.40 | 4.50 | 0.720 |
| Total |  |  |  |  | 0.72 |

**E4DB2DX0** m2 Muntatge+desmunt.encofrat p/sostre retic.,h<=5m tauler,entram.desmunt.
32 m2 × 22.73 = 727.36
Muntatge i desmuntatge d'encofrat per a lloses, a una alçària <=6 m, amb tauler de fusta de pi sobre entramat desmuntable

| Codi | Ut | Descripció | Rendiment | Preu | Import |
|---|---|---|---|---|---|
| B0A31000 | kg | Clau acer | 0.101 | 1.15 | 0.12 |
| B0DZJ0K6 | m2 | Perfil met.desmunt.p/supo.encof.sost.,25usos (material) | 1.099 | 2.22 | 2.44 |
| B0D71130 | M2 | TAULER DE FUSTA DE PI,10 USOS,G=22MM | 1.15 | 1.2 | 1.38 |
| B0D629A0 | cu | Puntal metàl.lic telescòpic h=5m,150usos | 0.015 | 19.56 | 0.29 |
| B0D21030 | m | Tauló fusta pi p/10 usos | 0.499 | 0.45 | 0.22 |
| A0133000 | H | AJUDANT D'ENCOFRADOR | 0.4 | 18.36 | 7.34 |
| A0123000 | H | OFICIAL 1A ENCOFRADOR | 0.5 | 20.67 | 10.34 |
| B0D31000 | m3 | Llata fusta pi | 0.002 | 210.79 | 0.42 |
| A%NAAA | % | Despeses auxiliars | 1 % | 17.68 | 0.18 |
|  |  | Total |  |  | 22.73 |

| Amidament | Uts. | Llarg | Ample | Parcial |
|---|---|---|---|---|
| llosa | 1 | 8.00 | 4.00 | 32.000 |
| Total |  |  |  | 32 |

**E4BB3000** kg Acer b/corrugada B 500 S p/armadura sostre retic.
838.36 kg × 1.35 = 1131.79
Acer en barres corrugades B 500 S de límit elàstic >= 500 N/mm2, per a l'armadura de sostres nervats reticulars

| Codi | Ut | Descripció | Rendiment | Preu | Import |
|---|---|---|---|---|---|
| A0124000 | h | Oficial 1a ferrallista | 0.01 | 21.99 | 0.22 |
| A0134000 | h | Ajudant ferrallista | 0.01 | 19.53 | 0.20 |
| B0A14200 | kg | Filferro recuit,D=1,3mm | 0.008 | 1.06 | 0.01 |
| D0B2A100 | kg | Acer b/corrug.obra man.taller B 500 S | 1 | 0.92 | 0.92 |
| A%NAAA | % | Despeses auxiliars | 1 % | 0.42 | 0.00 |
|  |  | Total |  |  | 1.35 |

| Amidament | Uts. | Llarg | Parcial |
|---|---|---|---|
| llosa | 1 | 838.36 | 838.360 |
| Total |  |  | 838.36 |

**E45B18H4** m3 Formigó p/sostre retic., HA-25/B/20/IIa,abocat bomba
12.48 m3 × 94.22 = 1175.87
Formigó per a lloses, HA-25/B/20/IIa de consistència tova i grandària màxima del granulat 20 mm, abocat amb bomba i vibrat.

| Codi | Ut | Descripció | Rendiment | Preu | Import |
|---|---|---|---|---|---|
| C1701100 | h | Camió bomba formigonar | 0.09 | 151.25 | 13.61 |
| B065960B | m3 | Formigó HA-25/B/20/IIa,>=275kg/m3 ciment | 1.05 | 72.78 | 76.42 |
| A0122000 | h | Oficial 1ª paleta | 0.054 | 11.06 | 0.60 |
| A0140000 | h | Manobre | 0.216 | 16.44 | 3.55 |
| A%NAAA | % | Despeses auxiliars | 1 % | 4.15 | 0.04 |
|  |  | Total |  |  | 94.22 |

| Amidament | Uts. | Llarg | Ample | Alt | Parcial |
|---|---|---|---|---|---|
| llosa | 1.3 | 8.00 | 4.00 | 0.30 | 12.480 |
| Total |  |  |  |  | 12.48 |

**E04050** M Tub drenatge D200 mm PVC
48 M × 29.33 = 1407.84
Tub ranurat de D200 mm de PVC per a drenatge, amb assentament de material impermeable amb làmina geotextil, inclòs subministrament i col.locació de graves com a material filtrant al seu voltant, segons plànols inclos tub de PVC tipus teula classe SN-8 protegit amb formigó i connexió a embornal de xarxa de clavegueram. Tot inclòs completament acabat amb p.p de sortida a través del mur de contenció cada 15 m.

**EPDMllosa** m2 SUBMINISTRAMENT I COL.LOCACIÓ DE SISTEMA D'IMPERMEABILITZACIÓ DE COBERTA (08/03/2004)
38.4 m2 × 30.01 = 1152.38
SUBMINISTRAMENT I COL.LOCACIÓ DE SISTEMA D'IMPERMEABILITZACIÓ DE FORJAT DE COBERTA FORMAT PER 3 CAPES: 1ª CAPA SOBRE FORMIGÓ DE LÀMINA GEOTEXTIL DE 300 GR/M2 DE FIBRES DE POLIPROPILÈ (FPP 250), 2ª CAPA DE MEMBRANA VULCANITZADA IMPERMEABILITZANT ELASTOMÈRICA MONOCAPA DE CAUTXÚ E.P.D.M. MODEL RUBBERGARD DE GISCOSA-FIRESTONE O SIMILAR, D'1,50 MM. DE GRUIX CONSTANTS, COMPLINT LES NORMES ISO 14.001 I ISO 9.002 I CERTIFICATS D'IDONEÏTAT. COL.LOCADA FLOTANT SOBRE L'ANTERIOR CAPA, EN FRED, FORMANT SOLAPAMENTS ENTRE MANTES DE 200 MM. TRACTATS AMB IMPRIMACIÓ (QUICK PRIME) PER RENTAR I PREPARAR QUÍMICAMENT LA MEMBRANA I INTERPOSAR BANDA AUTOADHESIVA (JUNTA RÀPIDA) DE 7,5 MM. D'AMPLE, O BÉ COL.LOCADA AMB REMUNTAMENTS DE 200 MM EN ELS PUNTS SINGULARS D'ESTRUCTURA, PILARS, FORATS... I UNIDA AMB ADHESIUS BA-2004, 3ª CAPA COL.LOCADA HORITZONTAL I VERTICAL DE LÀMINA GEOXARXA DRENANT AMB GEOTEXTIL DE 300 GR/M2 DE AMB ESTRUCTURA BIPLANAR DE POLIETILÈ D'ALTA DENSITAT I XAPA DE MORTER DE 3-4 CM DE PROTECCIÓ, INCLOSES P.P. DE PECES ESPECIALS I ACCESSORIS, JUNTES D'UNIÓ, SOLAPAMENTS, ENCAVALCAMENT, ADHESIUS DE SUPORT PERIMETRALS I FORMACIÓ DE REMATS PUNTS SINGULARS I VERTICALS AMB MEMBRANA ADHERIDA AL SUPORT I REMAT AMB FORMFLASH AUTOADHESIU DE 23 CM AMB IMPRIMACIÓ PRÈVIA. TOT INCLÒS COMPLETAMENT ACABAT I INSTAL.LAT.

| Codi | Ut | Descripció | Rendiment | Preu | Import |
|---|---|---|---|---|---|
| A0137000 | H | AJUDANT DE COL.LOCADOR (mà d'obra) | 0.05 | 18.36 | 0.92 |
| A0127000 | H | OFICIAL 1A COL.LOCADOR (mà d'obra) | 0.1 | 20.67 | 2.07 |
| FPP250 | M2 | SISTEMA D'IMPERMEABILITZACIÓ DE FORJAT DE COBERTA FORMAT PER 3 CAPES: 1ª CAPA SOBRE FORMIGÓ DE LÀMINA GEOTEXTIL DE 300 GR/M2 DE FIBRES DE POLIPROPILÈ (FPP 250), 2ª CAPA DE MEMBRANA VULCANITZADA IMPERMEABILITZANT ELASTOMÈRICA MONOCAPA DE CAUTXÚ E.P.D.M. MODEL RUBBERGARD DE GISCOSA-FIRESTONE O SIMILAR, D'1,50 MM. DE GRUIX CONSTANTS, COMPLINT LES NORMES ISO 14.001 I ISO 9.002 I CERTIFICATS D'IDONEÏTAT. COL.LOCADA FLOTANT SOBRE L'ANTERIOR CAPA, EN FRED, FORMANT SOLAPAMENTS ENTRE MANTES DE 200 MM. TRACTATS AMB IMPRIMACIÓ (QUICK PRIME) PER RENTAR I PREPARAR QUÍMICAMENT LA MEMBRANA I INTERPOSAR BANDA AUTOADHESIVA (JUNTA RÀPIDA) DE 7,5 MM. D'AMPLE, O BÉ COL.LOCADA AMB REMUNTAMENTS DE 200 MM EN ELS PUNTS SINGULARS D'ESTRUCTURA, PILARS, FORATS... I UNIDA AMB ADHESIUS BA-2004, 3ª CAPA COL.LOCADA HORITZONTAL I VERTICAL DE LÀMINA GEOXARXA DRENANT AMB GEOTEXTIL DE 300 GR/M2 DE AMB ESTRUCTURA BIPLANAR DE POLIETILÈ D'ALTA DENSITAT I XAPA DE MORTER DE 3-4 CM DE PROTECCIÓ, INCLOSES P.P. DE PECES ESPECIALS I ACCESSORIS, JUNTES D'UNIÓ, SOLAPAMETNS, ENCAVALCAMENT, ADHESIUS DE SUPORT PERIMETRALS I FORMACIÓ DE REMATS PUNTS SINGULARS I VERTICALS AMB MEMBRANA ADHERIDA AL SUPORT I REMAT AMB FORMFLASH AUTOADHESIU DE 23 CM AMB IMPRIMACIÓ PRÈVIA. TOT INCLÒS COMPLETAMENT ACABAT I INSTAL.LAT. (material) | 1.1 | 17.45 | 19.20 |
| E5Z26D31 | M2 | Capa prot. morter ciment 1:6 g=3cm,remolinat | 1 | 7.79 | 7.79 |
| A%NAAA | % | Despeses auxiliars | 1 % | 2.99 | 0.03 |
|  |  | Total |  |  | 30.01 |

| Amidament | Uts. | Llarg | Ample | Parcial |
|---|---|---|---|---|
| Coberta | 1.2 | 8.00 | 4.00 | 38.400 |
| Total |  |  |  | 38.4 |

**dfdfddf** m (11/03/2004)
36 m × 15.46 = 556.56
JUNTA DE PERFIL HIDROEXPANSIU, MASTERFLEX 610 DE BETTOR Ó SIMILAR DE 225X20 MM APLICAT AMB ADHESIU EN BASE DISOLVENT, ESPECIFICACIÓ UNIVERSAL BOND Ó EQUIVALENT.

| Codi | Ut | Descripció | Rendiment | Preu | Import |
|---|---|---|---|---|---|
| A0127000 | H | OFICIAL 1A COL.LOCADOR | 0.18 | 20.67 | 3.72 |
| PH76333 | M | PERFIL HIDROEXPANSIU, MASTERFLEX 610 DE BETTOR Ó SIMILAR DE 225X20 MM APLICAT AMB ADHESIU EB NASE DISOLVENT, ESPECIFICACIÓ UNIVERSAL BOND Ó EQUIVALENT. (material) | 1 | 11.7 | 11.70 |
| A%NAAA | % | Despeses auxiliars | 1 % | 3.72 | 0.04 |
|  |  | Total |  |  | 15.46 |

| Amidament | Uts. | Llarg | Parcial |
|---|---|---|---|
| junta mur-sabata | 3 | 12.00 | 36.000 |
| Total |  |  | 36 |

**E7J5131A** m
36 m × 22.4 = 806.40
JUNTS DE CONSTRUCCIÓ A 90º, INCLOSA NETEJA PRÈVIA I ADEQUACIÓ DE LES SUPERFÍCIES, AMB FORMACIÓ DE MITJA CANYA de 10x10 ENTRE SOLERA I MUR, AMB MORTER DE SEGELLAT PPC DE BETTOR O SIMILAR APLICANT BASE D'IMPRIMACIÓ DE MORTER MASTERSEAL 501 DE BETTOR Ó SIMILAR I APLICACIÓ DE CAPA IMPERMEABILITZANT DE MORTER MASTERSEAL 501.

| Codi | Ut | Descripció | Rendiment | Preu | Import |
|---|---|---|---|---|---|
| A0127000 | H | OFICIAL 1A COL.LOCADOR | 0.15 | 20.67 | 3.10 |
| B7J50010 | M | JUNTS DE CONSTRUCCIÓ A 90º, INCLOSA NETEJA PRÈVIA I ADEQUACIÓ DE LES SUPERFÍCIES, AMB FORMACIÓ DE MITJA CANYA ENTRE SOLERA I MUR EN UNA AMPLE DE 10 CM A SOLERA I MUR, AMB MORTER DE SEGELLAT PPC DE BETTOR O SIMILAR APLICANT BASE D'IMPRIMACIÓ DE MORTER MASTERSEAL 501 DE BETTOR Ó SIMILAR I APLICACIÓ DE CAPA IMPERMEABILITZANT DE MORTER MASTERSEAL 501. (material) | 1 | 19.27 | 19.27 |
| A%NAAA | % | Despeses auxiliars | 1 % | 3.10 | 0.03 |
|  |  | Total |  |  | 22.4 |

| Amidament | Uts. | Llarg | Parcial |
|---|---|---|---|
| junta mur-sabata | 3 | 12.00 | 36.000 |
| Total |  |  | 36 |

**imp0001** m2 IMPERMEABILITZACIÓ DE MUR VERTICAL MITJANÇANT XORREJAT D'AIGUA A ALTA PRESSIÓ PER NETEJA TOTAL DE LA SUPERFÍCIE I DEIXANT EL PORO OBERT, APLICACIÓ DE DUES CAPES D'HIDRACEM C EN LLETADA AMB DOTACIÓ DE 0,75 KG/M2 CADASCUNA D'ELLES. (20/11/2008)
111.6 m2 × 9.21 = 1027.84

| Codi | Ut | Descripció | Rendiment | Preu | Import |
|---|---|---|---|---|---|
| DAWSAA | M2 | IMPERMEABILITZACIÓ DE MUR VERTICAL MITJANÇANT XORREJAT D'AIGUA A ALTA PRESSIÓ PER NETEJA TOTAL DE LA SUPERFÍCIE I DEIXANT EL PORO OBERT, APLICACIÓ DE DUES CAPES D'HIDRACEM C EN LLETADA AMB DOTACIÓ DE 0,75 KG/M2 CADASCUNA D'ELLES. | 1 | 9.21 | 9.21 |
|  |  | Total |  |  | 9.21 |

| Amidament | Uts. | Llarg | Alt | Parcial |
|---|---|---|---|---|
| Mur | 1 | 12.00 | 9.30 | 111.600 |
| Total |  |  |  | 111.6 |

**terra** u Treballs interior CT (28/10/2009)
1 u × 6700 = 6700.00
Treballs interior centre de transformació mitjançant inclou formació de terra tècnic amb enreixat tipus tramex amb estructura de suport, inclòs xarxa de terres de BT, enllumenat interior, separació de cel.les del transformador i aquells elements necessàris per a la instal·lació de l'aparellatge del centre de transformació, d'acord amb la normativa i indicacions de la companyia elèctrica subministradora.

**E612B51K** m3 DOBLE PARET TANC.RECOLZADA,14CM,MAÓ CALAT,29X14X10CM,P/REVESTIR,COL.MORTER 1:2:10
31.5 m3 × 86.44 = 2722.86
DOBLE PARET DE TANCAMENT RECOLZADA DE GRUIX 35 CM, DE MAÓ CALAT DE 29X14X10 CM, AMB AÏLLAMENT DE LLANA DE ROCA, CARA VISTA, COL.LOCAT AMB MORTER MIXT 1:2:10, ELABORAT A L´OBRA AMB FORMIGONERA DE 165 L

| Codi | Ut | Descripció | Rendiment | Preu | Import |
|---|---|---|---|---|---|
| A0122000 | h | Oficial 1ª paleta | 1.68 | 11.06 | 18.58 |
| D070A4D1 | M3 | MORTER CIM.PORTLAND+CALÇ+SORRA 200KG/M3,1:2:10,FORM.165L | 0.042 | 108.06 | 4.54 |
| B0F1D2A1 | u | Maó calat,290x140x100mm,p/revestir,categoria I,HD,UNE-EN 771-1 | 102 | 0.35 | 35.70 |
| A0140000 | h | Manobre | 1.68 | 16.44 | 27.62 |
|  |  | Total |  |  | 86.44 |

| Amidament | Uts. | Llarg | Ample | Alt | Parcial |
|---|---|---|---|---|---|
| laterals | 2 | 5.00 | 4.50 | 0.35 | 15.750 |
| costat cr Girona | 1 | 10.00 | 4.50 | 0.35 | 15.750 |
| Total |  |  |  |  | 31.5 |

**E81131E2** m2 ARREBOSSAT REGLEJAT,VERT.INT.H<3M,MORTER 1:4,REMOLINAT
135 m2 × 11.34 = 1530.90
ARREBOSSAT REGLEJAT SOBRE PARAMENT VERTICAL INTERIOR, A 3,00 M D´ALÇÀRIA, COM A MÀXIM, AMB MORTER DE CIMENT 1:4, ELABORAT A L´OBRA, AMB FORMIGONERA DE 165 L,ACABAT LLISCAT.

| Codi | Ut | Descripció | Rendiment | Preu | Import |
|---|---|---|---|---|---|
| D0701821 | M3 | MORTER CIM.PORTLAND+SORRA 380KG/M3,1:4,FORM.165L | 0.019 | 89.59 | 1.70 |
| A0122000 | h | Oficial 1ª paleta | 0.5 | 11.06 | 5.53 |
| A0140000 | h | Manobre | 0.25 | 16.44 | 4.11 |
|  |  | Total |  |  | 11.34 |

| Amidament | Uts. | Llarg | Ample | Parcial |
|---|---|---|---|---|
|  | 2 | 5.00 | 4.50 | 45.000 |
| paret cr Girona | 2 | 10.00 | 4.50 | 90.000 |
| Total |  |  |  | 135 |

**porta** u Porta metàl·lica amb reixa ventil·lació (02/11/2009)
2 u × 261 = 522.00
Porta metàl·lica de 1,40 m d'amplada u 3,20 m d'alçada amb reixes per ventil·lació a la part inferior i superior, amb marc metàl·lic segons planols de detalls i especificacions de la companyia elèctrica, amb pany i clau.

**E8989240** m2 Pintat vert.int.ciment,plàstica llis,1fons+2acab.
108 m2 × 3.82 = 412.56
Pintat de parament vertical interior de ciment, amb pintura plàstica amb acabat llis, amb una capa de fons diluïda, i dues d'acabat

| Codi | Ut | Descripció | Rendiment | Preu | Import |
|---|---|---|---|---|---|
| A013D000 | h | Ajudant pintor (mà d'obra) | 0.01 | 17.61 | 0.18 |
| B89ZPD00 | kg | Pintura plàstica,p/int. (material) | 0.5 | 3.33 | 1.67 |
| A012D000 | h | Oficial 1a pintor (mà d'obra) | 0.1 | 19.72 | 1.97 |
|  |  | Total |  |  | 3.82 |

| Amidament | Uts. | Llarg | Ample | Parcial |
|---|---|---|---|---|
| parets nteriors CT | 2 | 8.00 | 4.50 | 72.000 |
|  | 2 | 4.00 | 4.50 | 36.000 |
| Total |  |  |  | 108 |

**F8980020** m2 Pintat paraments verticals,plàstic texturat
45 m2 × 6.18 = 278.10
Pintat de paraments verticals exteriors de ciment, al plàstic texturat, amb una capa d'imprimació de làtex diluït i dues de pasta plàstica de color blanc.

| Codi | Ut | Descripció | Rendiment | Preu | Import |
|---|---|---|---|---|---|
| B8ZAE000 | kg | Imprimació làtex (material) | 0.3 | 4.33 | 1.30 |
| A012D000 | h | Oficial 1a pintor | 0.066 | 19.72 | 1.30 |
| A013D000 | h | Ajudant pintor | 0.007 | 17.61 | 0.12 |
| B89ZQ000 | kg | Pasta plàstica picar (material) | 1.5 | 2.3 | 3.45 |
| A%NAAA | % | Despeses auxiliars | 1 % | 1.42 | 0.01 |
|  |  | Total |  |  | 6.18 |

| Amidament | Uts. | Llarg | Ample | Parcial |
|---|---|---|---|---|
| paret cr Girona | 1 | 10.00 | 4.50 | 45.000 |
| Total |  |  |  | 45 |

**imp** u Partida alçada a justificar per imorevistos durant l'execució de les obres (02/11/2009)
1 u × 15000 = 15000.00

### 02.11 ESCALA (22/10/2009)
Import: 25694.9

**F2220040** m3 Excav.rases en roca>=2m fondària
173.25 m3 × 26.37 = 4568.60

| Amidament | Uts. | Llarg | Ample | Alt | Parcial |
|---|---|---|---|---|---|
| escales | 1 | 11.00 | 3.50 | 4.50 | 173.250 |
| Total |  |  |  |  | 173.25 |

**E3Z112Q1** m2 CAPA NETEJA+ANIVELL. G=10CM, HM-20/P/40/I, CAMIÓ
17.6 m2 × 8.82 = 155.23

| Amidament | Uts. | Llarg | Ample | Parcial |
|---|---|---|---|---|
| recolzaments inferior i superior | 2 | 3.30 | 0.50 | 3.300 |
| esglaons recrescuts | 1 | 3.30 | 1.00 | 3.300 |
| fonaments parets recolzament escala | 2 | 11.00 | 0.50 | 11.000 |
| Total |  |  |  | 17.6 |

**E31522H3** m3 Formigó rasa/pou fonament,HA-25/B/20/IIa,cubilot
6.49 m3 × 87.36 = 566.97

| Amidament | Uts. | Llarg | Ample | Alt | Parcial |
|---|---|---|---|---|---|
| recolzaments inferior i superior | 2 | 3.30 | 0.50 | 0.30 | 0.990 |
| fonaments parets recolzament escala | 2 | 11.00 | 0.50 | 0.50 | 5.500 |
| Total |  |  |  |  | 6.49 |

**E31B3000** kg Acer b/corrugada,B 500 S,p/armadura rasa/pou
412.928 kg × 1.22 = 503.77

| Amidament | Uts. | Llarg | Ample | Alt | Parcial |
|---|---|---|---|---|---|
| recolzament inferior i superior | 16 | 3.70 | 0.89 |  | 52.688 |
|  | 36 | 2.10 | 0.40 |  | 30.240 |
| fonaments parets recolzament escala | 2 | 11.00 | 0.50 | 30.00 | 330.000 |
| Total |  |  |  |  | 412.928 |

**E4DCBD00** m2 Muntatge+desmunt.encofrat p/llosa inclin.,h<=5m,tauler
36.3 m2 × 43.63 = 1583.77
Muntatge i desmuntatge d'encofrat per a lloses inclinades, a una alçària <=5 m, amb tauler de fusta de pi

| Codi | Ut | Descripció | Rendiment | Preu | Import |
|---|---|---|---|---|---|
| B0D31000 | m3 | Llata fusta pi | 0.004 | 210.79 | 0.84 |
| B0D71130 | M2 | TAULER DE FUSTA DE PI,10 USOS,G=22MM | 1.1 | 1.2 | 1.32 |
| B0DZA000 | L | DESENCOFRANT | 0.04 | 2.13 | 0.09 |
| B0D629A0 | cu | Puntal metàl.lic telescòpic h=5m,150usos | 0.015 | 19.56 | 0.29 |
| B0A31000 | kg | Clau acer | 0.101 | 1.15 | 0.12 |
| A0123000 | H | OFICIAL 1A ENCOFRADOR | 1.035 | 20.67 | 21.39 |
| A0133000 | H | AJUDANT D'ENCOFRADOR | 1.035 | 18.36 | 19.00 |
| B0D21030 | m | Tauló fusta pi p/10 usos | 1.298 | 0.45 | 0.58 |
|  |  | Total |  |  | 43.63 |

| Amidament | Uts. | Llarg | Ample | Parcial |
|---|---|---|---|---|
| escala | 1 | 11.00 | 3.30 | 36.300 |
| Total |  |  |  | 36.3 |

**E4BC3000** kg Acer b/corrugada B 500 S p/armadura llosa
907.5 kg × 1.39 = 1261.43
Acer en barres corrugades B 500 S de límit elàstic >= 500 N/mm2, per a l'armadura de lloses

| Codi | Ut | Descripció | Rendiment | Preu | Import |
|---|---|---|---|---|---|
| A0124000 | h | Oficial 1a ferrallista | 0.012 | 21.99 | 0.26 |
| A0134000 | h | Ajudant ferrallista | 0.01 | 19.53 | 0.20 |
| B0A14200 | kg | Filferro recuit,D=1,3mm | 0.012 | 1.06 | 0.01 |
| D0B2A100 | kg | Acer b/corrug.obra man.taller B 500 S | 1 | 0.92 | 0.92 |
|  |  | Total |  |  | 1.39 |

| Amidament | Uts. | Llarg | Ample | Parcial |
|---|---|---|---|---|
| quantia (25kg/m2) | 25 | 11.00 | 3.30 | 907.500 |
| Total |  |  |  | 907.5 |

**E45C18H4** m3 Formigó p/llosa, HA-25/B/20/IIa,abocat bomba
10.412 m3 × 92 = 957.90
Formigó per a lloses, HA-25/B/20/IIa, de consistència tova i grandària màxima del granulat 20 mm, abocat amb bomba

| Codi | Ut | Descripció | Rendiment | Preu | Import |
|---|---|---|---|---|---|
| A0140000 | h | Manobre | 0.216 | 16.44 | 3.55 |
| B065960B | m3 | Formigó HA-25/B/20/IIa,>=275kg/m3 ciment | 1.02 | 72.78 | 74.24 |
| C1701100 | h | Camió bomba formigonar | 0.09 | 151.25 | 13.61 |
| A0122000 | h | Oficial 1ª paleta | 0.054 | 11.06 | 0.60 |
|  |  | Total |  |  | 92 |

| Amidament | Uts. | Llarg | Ample | Alt | Parcial |
|---|---|---|---|---|---|
| escala | 1 | 11.00 | 3.30 | 0.25 | 9.075 |
| esglaons recrescuts | 1 | 0.90 | 3.30 | 0.45 | 1.337 |
| Total |  |  |  |  | 10.412 |

**esgrao** u (22/06/2006)
27 u × 165.93 = 4480.11
Formació d'esgraó a escala de 3 x 0,30, incloent: p.p. d'encofrat, desencofrat, i posterior aplacat de predra granítica de 3 a 5 cm de gruix segons plànol de detall de l'escala. Tot inclòs, completament acabat.

**barrina** u Realització de barrinats a mur existent d'un mínim de 50 cm. de profunditat amb diametre DN25 mm reblerts amb reïnes Epoxy. (18/08/2006)
26 u × 21.62 = 562.12
Realització de barrinats a mur existent d'un mínim de 50 cm. de profunditat amb diametre DN50 mm reblerts amb reïnes Epoxy per empotrament de barres d'acer de DN50 mm. Tot inclòs, completament acabat.

| Amidament | Uts. | Parcial |
|---|---|---|
| barana escala | 10 | 10.000 |
| barana plaça | 16 | 16.000 |
| Total |  | 26 |

**barana** m Barana acer inox s/detall (22/10/2009)
33 m × 292 = 9636.00
Barana acer inoxidable AISI 316, formada per montants cada 1,50 m (aproximadament), segons detall de plànol, de 1 m d'alçada a base muntants i travessers amb pletina de 40x10 mm amb col·locació de barrots de mateix material amb tub de 40 mm de diàmetre i passamà amb tub de 70 mm de diàmetre, inclos pletina de fixació de 200x150x15 mm, segons detalls de planols. Tot inclòs completament acabat.

| Amidament | Uts. | Llarg | Parcial |
|---|---|---|---|
| escala | 1 | 11.00 | 11.000 |
| plaça | 1 | 22.00 | 22.000 |
| Total |  |  | 33 |

**passama** m Passama amb tub d'acer inoxidable de 70 mm (22/10/2009)
11 m × 129 = 1419.00
Passama amb tub d'acer inoxidable de 70 mm i pletina angular per a fixació a paret de 30x10 mm inclos ancoratge a paret amb resines epoxi per empotrar a paret.

| Amidament | Uts. | Llarg | Parcial |
|---|---|---|---|
| escala | 1 | 11.00 | 11.000 |
| Total |  |  | 11 |

### 02.12 SEGURETAT I SALUT (21/10/2009)
Import: 9606

**segsa** u Partida per la implantació de mesures de seguretat i salut durant l'execució de l'obra. (21/10/2009)
1 u × 9606 = 9606.00
Partida de cobrament íntegre per la implantació de mesures de seguretat i salut durant l'execució de les obres

## Preus auxiliars

**D070I010** m3 Morter cim.portland+sorra 250 kg/m3,1:6
Preu: 78.57
Morter de ciment portland i sorra amb 250 kg/m3 de ciment, amb una proporcio en volum 1:6

| Codi | Ut | Descripció | Rendiment | Preu | Import |
|---|---|---|---|---|---|
| A0150000 | h | Manobre especialista | 1 | 17.4 | 17.40 |
| B0111000 | m3 | Aigua | 0.2 | 1.05 | 0.21 |
| B0312020 | t | Sorra pedra granit.p/morters (material) | 1.63 | 20.65 | 33.66 |
| B0512401 | t | Ciment pòrtland+fill.calc. CEM II/B-L 32,5R,sacs | 0.25 | 103.55 | 25.89 |
| C1705600 | h | Formigonera 165l (maquinària) | 0.7 | 1.77 | 1.24 |
| A%NAAA | % | Despeses auxiliars | 1 % | 17.40 | 0.17 |
|  |  | Total |  |  | 78.57 |

**FFB19255** M TUB HDPE D90MM,10BAR,SOLDAT,COL.RASA
Preu: 8.43
TUB DE POLIETILE DE DENSITAT ALTA DE 90 MM (PE-100), DE DIAMETRE NOMINAL EXTERIOR, DE 10 BAR DE PRESSIO NOMINAL, UNIÓ ELECTROSOLDADA, AMB CERTIFICAT DE CONFORMITAT AENOR, AMB GRAU DE DIFICULTAT ELEAT I PER A COL.LOCAR SOBREPOSSAT, INCLÒS P.P. D'ACCESORIS I PECES ESPECIALS.

| Codi | Ut | Descripció | Rendiment | Preu | Import |
|---|---|---|---|---|---|
| A012M000 | h | Oficial 1a muntador | 0.1 | 20.37 | 2.04 |
| A013M000 | h | Ajudant muntador | 0.1 | 17.61 | 1.76 |
| BFB19200 | M | TUB DE POLIETILE DE DENSITAT ALTA DE 90 MM DE DIAMETRE NOMINAL (PE-100), DE 10 BAR DE PRESSIO NOMINAL, AMB UNIÓ ELECTROSOLDADA, SEGONS CERTIFICAT AENOR, AMB P.P D'ACCESSORIS I PECES ESPECIALS. (material; 07/03/2006) | 1.02 | 4.19 | 4.27 |
| A%1 | % | Mitjans auxiliars en % sobre la ma d'obra | 1 % | 3.80 | 0.04 |
| %2 | % | Despeses indirectes en % sobre la partida | 4 % | 8.11 | 0.32 |
|  |  | Total |  |  | 8.43 |

**G451001** m3 Formigó HA-25/P/20/IIb abocat i vibrat.
Preu: 60.83
Formigó HA-25/P/20/IIb abocat amb cubilot o bomba i vibrat.

| Codi | Ut | Descripció | Rendiment | Preu | Import |
|---|---|---|---|---|---|
| A0121000 | h | Oficial 1a | 0.3 | 19.72 | 5.92 |
| B0606224 | M3 | FORMIGO HA-25/P/20/IIb DE CONSISTÈNCIA PLÀSTICA I GRANDÀRIA MÀXIMA DEL GRANULAT 20 MM (material; 29/12/2008) | 1 | 43.4 | 43.40 |
| A0140000 | h | Manobre | 0.7 | 16.44 | 11.51 |
|  |  | Total |  |  | 60.83 |

**D070I025** m3 Morter cim.portland+calç+sorra,200 kg/m3,1:2:10
Preu: 108.24
Morter mixt de ciment portland, calç i sorra amb 200 kg/m3 de ciment, amb una proporcio en volum 1:2:10

| Codi | Ut | Descripció | Rendiment | Preu | Import |
|---|---|---|---|---|---|
| A0150000 | h | Manobre especialista | 1.05 | 17.4 | 18.27 |
| B0111000 | m3 | Aigua | 0.2 | 1.05 | 0.21 |
| B0312020 | t | Sorra pedra granit.p/morters | 1.53 | 20.65 | 31.59 |
| B0512401 | t | Ciment pòrtland+fill.calc. CEM II/B-L 32,5R,sacs | 0.2 | 103.55 | 20.71 |
| B0532310 | kg | Calç aèria CL 90 (material) | 400 | 0.09 | 36.00 |
| C1705600 | h | Formigonera 165l | 0.725 | 1.77 | 1.28 |
| A%NAAA | % | Despeses auxiliars | 1 % | 18.27 | 0.18 |
|  |  | Total |  |  | 108.24 |

**D01005** m3 Formigó fck=200 Kg/cm2, granulat 20 mm consistència plàstica, elaborat a obra.
Preu: 257.07

| Codi | Ut | Descripció | Rendiment | Preu | Import |
|---|---|---|---|---|---|
| B0514301 | t | Ciment Portland amb escòria II-S/35, en sacs. (material) | 0.37 | 75.8 | 28.05 |
| B0311100 | kg | Sorra de pedrera de pedra calcària per a formigons (material) | 640 | 0.01 | 6.40 |
| B0331100 | kg | Grava de pedrera de pedra calcària, per a formigons (material) | 1280 | 0.01 | 12.80 |
| B0111000 | m3 | Aigua | 180 | 1.05 | 189.00 |
| C1705600 | h | Formigonera 165l | 0.5 | 1.77 | 0.89 |
| A0140000 | h | Manobre | 1.2 | 16.44 | 19.73 |
| A%NAAA | % | Despeses auxiliars | 1 % | 19.73 | 0.20 |
|  |  | Total |  |  | 257.07 |

**03003** m3 Transport i abocat del formigó a nivell de terra. (19/05/1995)
Preu: 19.73

| Codi | Ut | Descripció | Rendiment | Preu | Import |
|---|---|---|---|---|---|
| 01003 | h | Manobra o peó (mà d'obra; 07/03/2006) | 1.2 | 16.44 | 19.73 |
|  |  | Total |  |  | 19.73 |

**CABLE** M Conductor termoplàstic especial 4x2.5mm2 1KV t.s. inclòs col.locació i connexió.
Preu: 1.21
Subministre i col·locació de conductor de coure aïllat amb PVC i coberta protectora de material termoplàstic, per una tensió de servei fins a 1.000 v (RV 0,6/1 KV) de 4x2,5 mm2 de secció.

| Codi | Ut | Descripció | Rendiment | Preu | Import |
|---|---|---|---|---|---|
| CABLES | UT | Conductor 4x2.5 mm2, termoplàstic especial, 1Kv t.s. (material) | 1 | 0.83 | 0.83 |
| A012H000 | h | Oficial 1a electricista | 0.01 | 20.37 | 0.20 |
| A013H000 | h | Ajudant electricista | 0.01 | 17.58 | 0.18 |
|  |  | Total |  |  | 1.21 |

**F2220020** m3 Excav.rases <2m fondària
Preu: 5.29
Excavació de rases i pous de menys de 2 m de fondària amb mitjans mecànics o manuals en qualsevol tipus de terreny (inclòs roca), càrrega, transport al gestor de residus o centre de reciclatge a qualsevol distància, amb estesa i compactació si s'escau. Tot inclòs completament acabat.

| Codi | Ut | Descripció | Rendiment | Preu | Import |
|---|---|---|---|---|---|
| C1501800 | h | Camió transp.12 t | 0.065 | 37.36 | 2.43 |
| C1315020 | h | Retroexcavadora mitjana | 0.022 | 60.38 | 1.33 |
| C1105A00 | h | Retroexcavadora amb martell trencador | 0.022 | 68.31 | 1.50 |
| A0140000 | h | Manobre | 0.002 | 16.44 | 0.03 |
| A%NAAA | % | Despeses auxiliars | 1 % | 0.03 | 0.00 |
|  |  | Total |  |  | 5.29 |

**F2280120** m3 Rebliment rases <2m fondària, préstec interior
Preu: 3.83
Rebliment i compactat de rases de menys de 2 m de fondària amb terres procedents de prèstecs interiors, amb mitjans mecànics o manuals. Tot inclòs completament acabat.

| Codi | Ut | Descripció | Rendiment | Preu | Import |
|---|---|---|---|---|---|
| C1315020 | h | Retroexcavadora mitjana | 0.026 | 60.38 | 1.57 |
| C133A030 | h | Picó vibrant,dúplex,1300 kg | 0.053 | 12.16 | 0.64 |
| A0150000 | h | Manobre especialista | 0.053 | 17.4 | 0.92 |
| A0140000 | h | Manobre | 0.026 | 16.44 | 0.43 |
| B0111000 | m3 | Aigua | 0.05 | 1.05 | 0.05 |
| C1502E00 | h | Camió cisterna 8m3 | 0.005 | 42.6 | 0.21 |
| A%NAAA | % | Despeses auxiliars | 1 % | 1.35 | 0.01 |
|  |  | Total |  |  | 3.83 |

**D0B2A100** kg Acer b/corrug.obra man.taller B 500 S
Preu: 0.92
Acer en barres corrugades elaborat a l'obra i manipulat a taller B 500 S, de límit elàstic >= 500 N/mm2

| Codi | Ut | Descripció | Rendiment | Preu | Import |
|---|---|---|---|---|---|
| A0124000 | h | Oficial 1a ferrallista | 0.005 | 21.99 | 0.11 |
| A0134000 | h | Ajudant ferrallista | 0.005 | 19.53 | 0.10 |
| B0A14200 | kg | Filferro recuit,D=1,3mm | 0.01 | 1.06 | 0.01 |
| B0B2A000 | kg | Acer b/corrugada B 500 S (material) | 1.05 | 0.67 | 0.70 |
|  |  | Total |  |  | 0.92 |

**E5Z26D31** M2 Capa prot. morter ciment 1:6 g=3cm,remolinat
Preu: 7.79
Capa de protecció de morter de ciment 1:6, elaborat a l'obra amb formigonera de 165 l, de 3 cm de gruix, amb acabat remolinat

| Codi | Ut | Descripció | Rendiment | Preu | Import |
|---|---|---|---|---|---|
| A0140000 | h | Manobre | 0.22 | 16.44 | 3.62 |
| A0122000 | h | Oficial 1ª paleta | 0.15 | 11.06 | 1.66 |
| D0701641 | M3 | MORTER CIM.PORTLAND+SORRA 250KG/M3,1:6,FORM.165L | 0.032 | 78.4 | 2.51 |
|  |  | Total |  |  | 7.79 |

**D070A4D1** M3 MORTER CIM.PORTLAND+CALÇ+SORRA 200KG/M3,1:2:10,FORM.165L
Preu: 108.06
MORTER MIXT DE CIMENT PORTLAND, CALÇ I SORRA AMB 200 KG/M3 DE CIMENT, AMB UNA PROPORCIO EN VOLUM 1:2:10, ELABORAT A L'OBRA AMB FORMIGONERA DE 165 L

| Codi | Ut | Descripció | Rendiment | Preu | Import |
|---|---|---|---|---|---|
| A0150000 | h | Manobre especialista | 1.05 | 17.4 | 18.27 |
| C1705600 | h | Formigonera 165l | 0.725 | 1.77 | 1.28 |
| B0532310 | kg | Calç aèria CL 90 | 400 | 0.09 | 36.00 |
| B0512401 | t | Ciment pòrtland+fill.calc. CEM II/B-L 32,5R,sacs | 0.2 | 103.55 | 20.71 |
| B0111000 | m3 | Aigua | 0.2 | 1.05 | 0.21 |
| B0312020 | t | Sorra pedra granit.p/morters | 1.53 | 20.65 | 31.59 |
|  |  | Total |  |  | 108.06 |

**D0701821** M3 MORTER CIM.PORTLAND+SORRA 380KG/M3,1:4,FORM.165L
Preu: 89.59
MORTER DE CIMENT PORTLAND I SORRA AMB 380 KG/M3 DE CIMENT, AMB UNA PROPORCIO EN VOLUM 1:4, ELABORAT A L'OBRA AMB FORMIGONERA DE 165 L

| Codi | Ut | Descripció | Rendiment | Preu | Import |
|---|---|---|---|---|---|
| B0312020 | t | Sorra pedra granit.p/morters | 1.52 | 20.65 | 31.39 |
| C1705600 | h | Formigonera 165l | 0.7 | 1.77 | 1.24 |
| B0111000 | m3 | Aigua | 0.2 | 1.05 | 0.21 |
| A0150000 | h | Manobre especialista | 1 | 17.4 | 17.40 |
| B0512401 | t | Ciment pòrtland+fill.calc. CEM II/B-L 32,5R,sacs | 0.38 | 103.55 | 39.35 |
|  |  | Total |  |  | 89.59 |

**D0701641** M3 MORTER CIM.PORTLAND+SORRA 250KG/M3,1:6,FORM.165L
Preu: 78.4
MORTER DE CIMENT PORTLAND I SORRA AMB 250 KG/M3 DE CIMENT, AMB UNA PROPORCIO EN VOLUM 1:6, ELABORAT A L'OBRA AMB FORMIGONERA DE 165 L

| Codi | Ut | Descripció | Rendiment | Preu | Import |
|---|---|---|---|---|---|
| B0312020 | t | Sorra pedra granit.p/morters | 1.63 | 20.65 | 33.66 |
| B0512401 | t | Ciment pòrtland+fill.calc. CEM II/B-L 32,5R,sacs | 0.25 | 103.55 | 25.89 |
| A0150000 | h | Manobre especialista | 1 | 17.4 | 17.40 |
| B0111000 | m3 | Aigua | 0.2 | 1.05 | 0.21 |
| C1705600 | h | Formigonera 165l | 0.7 | 1.77 | 1.24 |
|  |  | Total |  |  | 78.4 |

## Recursos

**B2RA0101** t Deposició residus inerts (terres o runes p>1.100 kg/m3)
Deposició controlada al gestor de residus o centre de reciclatge autoritzat de residus inerts (terres o runes de pes específic superior a 1.100 kg/m3)

**C1311120** h Pala carregadora s/,mitjana,s/,pneumàtics 117kW
Pala carregadora mitjana sobre pneumàtics, de 117 kW

**C1501800** h Camió transp.12 t
Camió per a transport de 12 t

**C110D000** h Carro perf. HC-350
Carro de perforació HC-350

**B0211000** kg Goma-2+part propor.metxa i detonant
Explosiu tipus goma-2 EC amb part proporcional de metxa i detonant

**C13350C0** h Corró vibratori autopropulsat,12-14t
Corró vibratori autopropulsat, de 12 a 14 t

**C1502E00** h Camió cisterna 8m3
Camió cisterna de 8 m3

**B0372U20** m3 Tot-u art.CBR 80
Tot-u artificial amb un CBR 80

**B0B34134** m2 Malla el.b/corrug.ME 15x15cm,D:6-6mm,B500T,6x2,2m
Malla electrosoldada de barres corrugades d'acer ME 15x15 cm, D:6-6 mm, B 500 T, 6x2,2 m, segons UNE 36092

**B0D21030** m Tauló fusta pi p/10 usos
Tauló de fusta de pi per a 10 usos

**B065960B** m3 Formigó HA-25/B/20/IIa,>=275kg/m3 ciment
Formigó HA-25/B/20/IIa de consistència tova, grandària màxima del granulat 20 mm, amb >= 275 kg/m3 de ciment, apte per a classe d'exposició IIa

**B0D31000** m3 Llata fusta pi
Llata de fusta de pi

**B9E10020** m2 Panot gris 30x30x4cm
Panot gris de 30x30x4 cm

**B0512401** t Ciment pòrtland+fill.calc. CEM II/B-L 32,5R,sacs
Ciment pòrtland amb filler calcari CEM II/B-L 32,5 R segons UNE-EN 197-1, en sacs

**B9B11100** u Llambordí granític 18x9x8cm
Llambordí granític de 18x9x8 cm

**B9740010** u Peça mort.ciment blanc 20x20x8cm,p/rigola
Peça de morter de ciment de color blanc, de 20x20x8 cm, per a rigoles

**B051E201** t Ciment blanc ram paleta BL 22,5X,sacs
Ciment blanc de ram de paleta BL 22,5 X segons UNE 80305, en sacs

**B064300C** m3 Formigó HM-20/P/20/I,>=200kg/m3 ciment
Formigó HM-20/P/20/I de consistència plàstica, grandària màxima del granulat 20 mm, amb >= 200 kg/m3 de ciment, apte per a classe d'exposició I

**B0710250** t Mort.ram paleta M5,granel,(G) UNE-EN 998-2
Morter per a ram de paleta, classe M 5 (5 N/mm2), a granel, de designació (G) segons norma UNE-EN 998-2

**B96118G0** m Pedra granít.,serra+flamej.,p/vorada,20x25cm
Pedra granítica, recta, escairada, serrada mecànicament i flamejada, per a vorada, de 20x25 cm

**B9H10120** t Mescla bitum.cont.calent S-20,granulat granític,betum asf
Mescla bituminosa contínua en calent de composició grossa G-20 amb granulat granític i betum asfàltic de penetració

**C170D0A0** h Corró vibratori autopropulsat pneumàtic
Corró vibratori per a formigons i betums autopropulsat pneumàtic

**C1709B00** h Estenedora p/paviment mescla bitum
Estenedora per a paviments de mescla bituminosa

**B0552B00** kg Emul.bitum.catiònica ECI
Emulsió bituminosa catiònica tipus ECI

**C1702D00** h Camió cisterna p/reg asf
Camió cisterna per a reg asfàltic

**B9H10010** t Mescla bitum.cont.calent S-12,granulat granític,betum asf
Mescla bituminosa contínua en calent de composició semidensa S-12 amb granulat granític i betum asfàltic de penetració

**BG22TP10** m Tub corbable corrugat PE,doble capa,DN=160mm,40J,450N,p/canal.soterrada
Tub corbable corrugat de polietilè, de doble capa, llisa la interior i corrugada l'exterior, de 160 mm de diàmetre nominal, aïllant i no propagador de la flama , resistència a l'impacte de 40 J, resistència a compressió de 450 N, per a canalitzacions soterrades

**C133A0K0** h Picó vibrant,plac.60cm
Picó vibrant amb placa de 60 cm

**BDGZU010** m Banda cont.plàstic,color,30cm
Banda contínua de plàstic de color, de 30 cm d'amplària

**C133A030** h Picó vibrant,dúplex,1300 kg
Picó vibrant dúplex de 1300 kg

**B03DU210** m3 Terra adequada préstec
Terra adequada procedent de préstec, inclòs excavació, cànon per extracció i transport a l'obra

**BF320025** m Tub fosa D150mm,K9,junt unió
Tub de fosa D 150 mm, tipus K9 segons normes, inclòs junt d'unió

**B0311500** t Sorra pedra calc. 0-3,5 mm
Sorra de pedrera de pedra calcària, de 0 a 3,5 mm

**BN120140** u Vàlvula comporta fosa a/eix extensió D150mm,PN16
Vàlvula de comporta de fosa dúctil, seient elàstic, amb pletina, per a una PN 16 bar, de D 150 mm, inclòs eix d'extensió fix i trampilló

**BMY21000** u P.p.elements especials p/hidrants
Part proporcional d'elements especials per a hidrants

**BJS10173** u Boca reg D45mm+comptador
Boca de reg amb racord D 45 mm tipus Barcelona o equivalent, i comptador, totalment equipada, amb arqueta

**BJZ10001** u Connexió amb xarxa potable
Connexió a la xarxa existent, inclou enllaços de polietilè, vàlvula de presa en càrrega, vàlvula de retenció, matxó doble de llautó, joc d'aixetes complerts, drets de connexió, arqueta segons especificacions companyia d'aigues, amb verificació oficial, inclou cates per localització de la canonada existent, tall de paviment de qualsevol gruix, demolició del paviment de qualsevol tipus i gruix, i reposició de paviment de les mateixes característiques que l'exsitent . Tot inclòs completament acabat.

**pvc315** m Canonada sanejament de P.V.C. rígid,color teula
Canonada sanejament de P.V.C. rígid, color teula, paret corrugada, classe SN-8 per una càrrega de trencament de 8 kN/m2, norma UNE-EN 1401-1, de 250 mm. de diàmetre amb juntes d'unió elàstica i part proporcional d'accessoris i peces especials.

**BD7F0125** m Tub PVC doble capa DN 400mm
Tub de PVC rígid, tipus doble capa corrugat, norma UNE-EN 1401, DN 400mm (D.interior 380,4 mm) amb part proporcional de peces especials

**B0F1D2A1** u Maó calat,290x140x100mm,p/revestir,categoria I,HD,UNE-EN 771-1
Maó calat, de 290x140x100 mm, per a revestir, categoria I, HD, segons la norma UNE-EN 771-1

**BDDZV001** u Graó per a pou de registre de polipropilè de 250x350x250mm
Graó per a pou de registre de polipropilè de 250x350x250 mm i 3 kg de pes

**BDD10000** m Peça form.p/pou circ.D=90cm,reducc.d=60cm,pref
Peça de formigó per a pou circular de diàmetre 90 cm, amb reducció a D 60 cm, prefabricada

**BDDZ0025** u Marc octogonal o quadrat aparent,+tapa,fos.dúctil p/pou reg.,abat.,pas D=700mm,D400
Marc octogonal o quadrat aparent segons tipus de paviment massisat i tapa rodona articulada amb tancament de bloqueig de fosa dúctil, pas lliure de 700 mm de diàmetre, segons norma EN-124 classe D400

**BD7Z0130** u Connexió a pou o clavegueram existent
Connexió a pou o tub de clavegueram existent a eix de calçada, inclou tall amb disc del paviment asfàltic a demolir, demolició de paviment de vorera i paviment asfàltic existent, excavació manual i/o mecànica, rebliment, base de formigó i paviment de panot a vorera, i base de tot-ú i paviment asfàltic a calçada. Tot completament acabat

**BG22TK10** m Tub corbable corrugat PE,doble capa,DN=110mm,28J,450N,p/canal.soterrada
Tub corbable corrugat de polietilè, de doble capa, llisa la interior i corrugada l'exterior, de 90 mm de diàmetre nominal, aïllant i no propagador de la flama , resistència a l'impacte de 28 J, resistència a compressió de 450 N, per a canalitzacions soterrades

**BG22TK125** m Tub corbable corrugat PE,doble capa,DN=125mm,28J,450N,p/canal.soterrada
Tub corbable corrugat de polietilè, de doble capa, llisa la interior i corrugada l'exterior, de 125 mm de diàmetre nominal, aïllant i no propagador de la flama , resistència a l'impacte de 28 J, resistència a compressió de 450 N, per a canalitzacions soterrades

**BDKZH9B0** u Bastiment quadrat,+tapa,fos.dúctil p/pericó serv.,recolzada,pas 400x400mm,B125
Bastiment quadrat i tapa quadrada de fosa dúctil per a pericó de serveis, recolzada, pas lliure de 400x400 mm i classe B125 segons norma UNE-EN 124

**BG310015** m Conductor Cu armat RVFV, 4x6mm2
Conductor de coure armat tipus RVFV 0,6/1 kV de secció 4x6 mm2

**BG310005** m Conductor Cu armat RVFV, 2x2,5mm2
Conductor de coure armat tipus RVFV 0,6/1 kV de secció 2x2,5 mm2

**BGY38000** u P.p.elem.especials p/conduc.Cu.nus
Part proporcional d'elements especials per a conductors de coure nus

**BG380900** m Conductor Cu nu,1x35mm2
Conductor de coure nu, unipolar de secció 1x35 mm2

**BGD20010** u Placa terra
Placa de terra per a connectar al punt de llum o centre de maniobra

**BMEL01012b** U Columna d'acer galvanitzat de diàmetre nominal de 168 mm., de 5,00 m d'alçada de Ros Alguer o similar
Columna d'acer galvanitzat de diàmetre nominal de 168 mm. amb remat superior d'acer galvanitzat, de 6,00 m d'alçada de Ros Alguer o similar.

**BMELK090b** U Equip auxiliar: arrencadors, fusibles, condensador i reactància per làmpada VMH de 100 W
Equip auxiliar: reducció de fluxe, arrencadors, fusibles, condensador i reactància per làmpada VMH de 100 W.

**BMEL01019** M Pintat columnes amb dos mans imprimació + dos pintura + numeració
Pintat columnes amb dos mans imprimació i dos pintura, fins a 11 m alçada i numeració de la mateixa amb plaqueta adherida a columna segons indicacions dels Serveis Tècnics Municipals.

**%1** % Mitjans auxiliars i despeses indirectes en % sobre la partida
Mitjans auxiliars i despeses inidrectes en % sobre la partida.

**%2** % Despeses indirectes en % sobre la partida
Despeses inidrectes en % sobre la partida.

**BGZZ0010** u Confecció+legalització projecte <=5kW
Confecció del projecte de legalització de l'enllumenat per a un armari de potència a legalitzar inferior o igual a 5 kW; visat per un col·legi professional incloent el certificat final d'obra; presentació a ICICT o ECA de tota la documentació necessària; lliurament de l'acta d'aprovació del projecte i de les instal·lacions. Tot inclòs

**BG000010** u Ampliació+adequació nova potència
Ampliació i adequació a la nova potència, de les instal·lacions d'escomesa, comptatge, maniobra i protecció

**BG21RK10** m Tub rígid PVC,DN=110mm,impacte=12J,resist.compress.=250N,g=1,8mm
Tub rígid de PVC, de 110 mm de diàmetre nominal, aïllant i no propagador de la flama, amb una resistència a l'impacte de 12 J, resistència a compressió de 250 N, d'1,8 mm de gruix

**BG21RD10** m Tub rígid PVC,DN=63mm,impacte=6J,resist.compress.=250N,g=1,2mm
Tub rígid de PVC, de 63 mm de diàmetre nominal, aïllant i no propagador de la flama, amb una resistència a l'impacte de 6 J, resistència a compressió de 250 N, d'1,2 mm de gruix

**BDK20325** u Arqueta telèfons tipus HF-II s/bassament armari
Arqueta de registre per a telèfons tipus HF-II prefabricada de formigó armat-vibrat no pretensat. (Sense bassament armari)

**BDK20355** u Arqueta telèfons tipus MF
Arqueta de registre per a telèfons tipus MF prefabricada de formigó armat-vibrat no pretensat

**BP000010** u Connexió xarxa existent
Connexió amb la xarxa existent, inclòs cata per a localització de la fita existent, el mandrilat del ùltim tram construït i la col·locació del fil de guia, segons normes de la companyia, deixant la connexió totalment acabada i en perfecte funcionament

**BG22TL10** m Tub corbable corrugat PE,doble capa,DN=125mm,28J,450N,p/canal.soterrada
Tub corbable corrugat de polietilè, de doble capa, llisa la interior i corrugada l'exterior, de 125 mm de diàmetre nominal, aïllant i no propagador de la flama , resistència a l'impacte de 28 J, resistència a compressió de 450 N, per a canalitzacions soterrades

**BDGZL004** m Separadors 125mm
Separadors per conductes de 125 mm

**B2RA0100** t Deposició residus inerts (terres o runes p<750 kg/m3)
Deposició controlada al gestor de residus o centre de reciclatge autoritzat de residus inerts (terres o runes de pes específic inferior a 750 kg/m3)

**BDKZL070** u Bastiment+tapa,fosa dúctil B-125,p/arqueta 70x70cm
Bastiment i tapa de fosa dúctil B-125 per a arqueta de 70x70 cm, tipus LOCALRET o equivalent

**BDK2L070** u Arqueta 70x70x85 cm
Arqueta per a telecomunicacions de 70x70x85 cm de dimensions interiors, prefabricada de formigó, tipus LOCALRET o equivalent

**B8ZBU100** kg Pintura acrílica,p/marques vials
Pintura acrílica en solució aquosa o amb dissolvent, per a marques vials

**C1B02B00** h Màquina p/pintar banda vial accionament manual
Màquina per a pintar bandes de vial d'accionament manual

**BBM1B7U2** u Placa circular alumini,D=90cm làm.reflect.nivell 1 intens
Placa circular d'alumini extrusionat, de diàmetre 90 cm amb làmina reflectora de nivell 1 d'intensitat, amb part proporcional d'elements de fixació

**BBM13U16** u Senyal quadrat 0,90m
Senyal reflectant tipus Reflex-1, quadrat de 0,90 m, amb part proporcional d'elements de fixació

**BBM112U2** u Placa triangular,90cm làm.reflect.nivell 1 intens+ pp.fixacions
Placa triangular, de 90 cm amb làmina reflectora de nivell 1 d'intensitat, amb part proporcional d'elements de fixació

**BMELK090b70** U Equip auxiliar: arrencadors, fusibles, condensador i reactància per làmpada VMH de 70 W
Equip auxiliar: reducció de fluxe, arrencadors, fusibles, condensador i reactància per làmpada VMH de 70 W.

**B96A0020** m Vorada xapa acer inoxidable 8x200mm
Vorada de xapa d'acer inoxidable de 8 mm de gruix i 200 mm d'alçària, inclòs elements metàl·lics d'ancoratge soldats a la xapa

**BFB20220** m Tub PEBD PE-40 D32mm, PN 10bar
Tub de polietilè de 32 mm de diàmetre exterior, de baixa densitat PE-40 i 10 bar de pressió nominal

**BJS50010** m Canonada PE degoters autocom.c/0,3m 2,3 l/h
Canonada de polietilè de 17 mm de diàmetre exterior i 14,6 mm de diàmetre interior, amb degoters autocompensants integrats i disposats cada 0,3 m, amb cabal nominal de 2,3 l/h, amb mecanisme antisucció, amb barrera física contra l'entrada d'arrels i presa d'aigua a través de filtre de 130 mm2, inclou part proporcional de peces de connexió

**rgfdv** U Centre de control per a reg automàtic amb 2 sectors independents
Centre de control per a reg automàtic amb 2 sectors independents, amb comptador, filtre d'anelles, vàlvules de comporta, vàlvules de bola, electrovàlvules, reguladors de pressió, filtre d'anelles, manòmetres i 2 caixes de connexions per a 2 estacions, segons esquemes hidràulics i plànols de planta de reg. Totalment instal·lat i en condicons de funcionament. Inclosa arqueta d'obra de fàbrica de 150x150x75 cm dimensions interior, construida a base de totxo gafa, arrebossat i lliscat amb morter de CP interiorment, solera de formigó HM-20, de 15 cm de gruix amb drenagtge i base de grava, bastiment i tapes de fosa dúctil i connexió a xarxa municipal amb canonada de PEAD de 140 mm, 10 atm, de fins 8 m de longitud inclòs comptador Woltmann i pagament a Ematsa dels drets de connexió, inclosos materials i accesoris.

**B064500C** m3 Formigó HM-20/P/40/I,>=200kg/m3 ciment
Formigó HM-20/P/40/I de consistència plàstica, grandària màxima del granulat 40 mm, amb >= 200 kg/m3 de ciment, apte per a classe d'exposició I

**B0A14300** kg Filferro recuit,D=3mm
Filferro recuit de diàmetre 3 mm

**B0D71130** M2 TAULER DE FUSTA DE PI,10 USOS,G=22MM
TAULER DE FUSTA DE PI, PER A 10 USOS, DE 22 MM DE GRUIX

**B0A14200** kg Filferro recuit,D=1,3mm
Filferro recuit de diàmetre 1,3 mm

**B0DZP600** u Part propor.elem.aux.plafó met.50x250cm
Part proporcional d'elements auxiliars per a plafons metàl.lics, de 50x250 cm

**B0D81650** m2 Plafó metàl.lic50x250cm,20usos
Plafó metàl.lic de 50x250 cm per a 20 usos

**B0D625A0** cu Puntal metàl.lic telescòpic h=3m,150usos
Puntal metàl.lic i telescòpic per a 3 m d'alçària i 150 usos

**B0D629A0** cu Puntal metàl.lic telescòpic h=5m,150usos
Puntal metàl.lic i telescòpic per a 5 m d'alçària i 150 usos

**C1701100** h Camió bomba formigonar
Camió amb bomba de formigonar

**B0DZP300** u Part propor.elem.aux.plafó met.50x60cm
Part proporcional d'elements auxiliars per a plafons metàl.lics, de 50x60 cm

**B0D81380** m2 Plafó metàl.lic50x60cm,50usos
Plafó metàl.lic de 50x60 cm per a 50 usos

**B0DZJ0K6** m2 Perfil met.desmunt.p/supo.encof.sost.,25usos
Perfil metàl.lic desmuntable per a suport d'encofrat de sostres, per a 25 usos

**B7J50010** M JUNTS DE CONSTRUCCIÓ A 90º
FORMACIÓ DE MITJA CANYA ENTRE SOLERA I MUR EN UNA AMPLE DE 10 CM A SOLERA I MUR, AMB MORTER DE SEGELLAT PPC DE BETTOR O SIMILARAPLICANT BASE D'IMPRIMACIÓ DE MORTER MASTERSEAL 501 DE BETTOR Ó SIMILAR I APLICACIÓ DE CAPA IMPERMEABILITZANT DE MORTER MASTERSEAL 501.

**B89ZPD00** kg Pintura plàstica,p/int
Pintura plàstica per a interiors

**B8ZAE000** kg Imprimació làtex
Imprimació al làtex

**B89ZQ000** kg Pasta plàstica picar
Pasta plàstica de picar

**01003** h Manobra o peó
Manobra o peo

**B0312020** t Sorra pedra granit.p/morters
Sorra de pedrera de pedra granítica per a morters

**B0B2A000** kg Acer b/corrugada B 500 S
Acer en barres corrugades B 500 S de límit elàstic >= 500 N/mm2

**C1705600** h Formigonera 165l
Formigonera de 165 l
